# 2224 - Kita Hergensweiler
Angebotsaufforderung (GAEB DA 2000 1.2, DA83)
Projekt: 2224 - K
Währung: EUR
Erstellt mit: CaliforniaX by G&W Software AG, CaliforniaX, 20.02.2026

## Zusätzlicher Text
Leistungsverzeichnis  Sanitärinstallation

Bauvorhaben:  Neubau Kita St. Ambrosius Hergensweiler
  Friedhofweg 4
  88138 Hergensweiler

Bauherr :  Gemeinde Hergensweiler
  Friedhofweg 7
  88138 Hergensweiler
  vertreten durch
  Bürgermeister Wolfgang Strohmaier

Architekt:  Schneider+Hoffmann
  Architekten partGmbB
  Rappenstraße 3
  76227 Karlsruhe

Fachplanung:  Planungsbüro Vogt und Feist
  Zwergerstraße 15
  88214 Ravensburg

Angebotsabgabe  siehe VHB Formulare

Ungepr. Angebotssumme, brutto:  ..............................................................

Gepr. Angebotssumme, brutto:  ..............................................................

.....................................................................................................................
Datum  Stempel  Unterschrift Bieter

.....................................................................................................................
Datum  Stempel  Unterschrift Fachplaner

## Zusätzlicher Text
ALLGEMEINE VORBEMERKUNGEN

1.  Kalkulationshinweise

1.1  Bei der Kalkulation ist zu berücksichtigen, dass dem Unternehmer keine Planungskosten
  entstehen. Zusätzl. Detail- und Werkstattpläne, die zur Abwicklung der Montage, besonders zu einer rationellen und formal einwandfreien Ausführung notwendig sind, sowie
  Berechnungen der Einstellwerte für die Einregulierung gehören zu der Auftragsleistung des
  Unternehmers. Hierzu gehören unter anderem auch die Werkstattzeichnungen der Verteileranlagen, Detailpläne für Aussparungen zum Einsetzen von Halterungen in Fertigteilen,
  Anordnung von Ankerschienen o. dgl. in Sicht- oder Fertigbauweisen, Verlegen von Rohrleitungen innerhalb der Schalungen von Ortbetonstützen oder -wänden während der Rohbauausführung, Fundamentpläne für Geräte und Apparate und dergleichen mehr. In den
  abgegebenen Preisen muss enthalten sein, der betriebsfertige Einbau der angebotenen
  Materialien samt allem Zubehör wie Klein- und Befestigungsmaterialien, Rohrhülsen und
  Überschubrohre für Wand- und Deckendurchführungen, Schweiß- und Dichtungsmaterialien, aller Form- und Verbindungsstücke, Verschnitt-, Verhau-, Stemm- und Verputzarbeiten, soweit diese für die Befestigungen der Rohrltg. und Anlagenteile erforderlich sind,
  sowie Rücktransport der Restmaterialien und Werkzeuge, Gestellung der für die Ausführung
  der Arbeiten notwendigen Werkzeuge, Gerüste und Maschinen etc. über den Zeitraum von
  Auftragserteilung bis zur Stellung der Schlussrechnung.

1.2  Der Bieter hat sich über die Art und den Umfang der einzelnen Leistungen genau zu
  unterrichten. Ferner hat er sich über die örtlichen Verhältnisse, insbesondere bezüglich
  Baustelleneinrichtungen, zu informieren. Die Angebotspreise sind in jedem Fall verbindlich, die Einrede eines Irrtums ist ausgeschlossen.

1.3  Bei Fabrikatsangaben mit dem Zusatz "oder gleichwertig" ist nach Aufforderung der
  Nachweis für die tatsächliche Gleichwertigkeit eines anderen angebotenen Fabrikates
  mittels vergleichender, detaillierter Beschreibung zu erbringen.
  Sollte beim Zusatz "oder gleichwertig" keine Bieterangabe erfolgen gilt das im LV beschriebene
  Produkt als angeboten.

1.4  Vor Montagebeginn hat im Einvernehmen mit der Bauleitung, mit der Heizungsfirma, evtl.
  Elektrikern und sonstige betroffenen Handwerkern eine Baubesprechung stattzufinden, um
  Rohrltg., Einrichtungsgegenstände und Geräte zu koordinieren. Im Zweifelsfall ist der
  Projektingenieur hinzuzuziehen.

1.5  Nach Auftragserteilung hat der Unternehmer sämtliche vorhandenen Unterlagen, z. B.
  Aussparungspläne anzufordern und sorgfältig auf ihre Richtigkeit und Vollständigkeit zu
  überprüfen. Abänderungswünsche sind sofort schriftlich der Bauleitung mitzuteilen. Der
  Auftragnehmer ist verpflichtet, den Projektingenieur bzw. den Auftraggeber auf evtl. Mängel
  oder Undurchführbarkeit der Pläne schriftlich hinzuweisen oder Bedenken gegen angeordnete Baumaßnahmen anzumelden. Ein Bestandteil seines Auftrages ist die Herstellung
  zusätzlicher Werkstatt- und Detailpläne nach den vorliegenden Planunterlagen sowie die
  Fertigung von Abrechnungszeichnungen in 3-facher Ausfertigung und zur Prüfung der
  Bauleitung vorzulegen.

1.6  Das vollständige Verkleben und Schützen der Einrichtungsgegenstände zum Schutze
  von Baueinflüssen aller Art und Wiederentfernen dieser Vorkehrungen ist in die Einheitspreise mit einzurechnen.

1.7  In den Montagekosten der Sanitäreinrichtungsgegenstände ist das Ausfugen zwischen
  Wänden und Einrichtungsgegenständen enthalten.

1.8  Der Auftragnehmer hat nach Auftragserteilung mit den öffentlichen Versorgungsunternehmen Kontakt aufzunehmen, die Lage der Zählereinrichtungen festzulegen und deren
  örtliche Vorschriften zu besprechen. Die Druckverhältnisse von Gas und Wasser (Ruhe-
  und Fließdruck) sowie eine Wasseranalyse sind zu beschaffen.

2.  Elektrische Anlagen

2.1  Die Verdrahtungspläne der elektr. Anlagen sind im Zusammenhang mit dem Lieferanten
  der Schaltschränke, sowie zur Verlegung der Zuteilungen der auftragnehmenden Elektrofirma vorzeitig zur Verfügung zu stellen. Für die techn. richtige Zusammenstellung und die
  Funktion der im LV enthaltenen elektr. Anlagenteile ist der Auftragnehmer verantwortlich.
  Er hat diese Auftragsteile evtl. an einen fachkundigen und konzessionierten Nebenunternehmer zu vergeben. Die bestehenden VDE-Vorschriften und die örtl. Betriebsverhältnisse und -auflagen sind zu erfragen und zu beachten.

3.  Verlegen der Rohrleitungen

3.1  Rohrleitungen sind so zu verlegen, dass keine entgegen der Planung vorgesehene Verschwächung von Mauerwerk- und Deckenteilen eintreten kann. Es wird besonders darauf
  hingewiesen, dass diese Arbeiten bei Beton- und Stahlbetonteilen nur mittels eines Bohrgerätes vorgenommen werden dürfen. Im Zweifelsfalle ist die Bauleitung vom Unternehmer zu unterrichten und der zuständige Statiker hinzuzuziehen.
  Sichtbare Decken- und Wanddurchführungen sind im Detail mit der örtlichen Bauleitung,
  wenn notwendig mit dem Projektplaner festzulegen. Bei Leitungsführung durch Brandabschnittswände oder -decken, z. B. vom Heizraum in die Nebenräume, sind Rohrhülsen
  einzubauen und mit unbrennbaren Materialien auszufüllen. Bei allen Durchbrüchen sind
  die Rohre so zu isolieren, dass Bewegungen und Ausdehnungen der Leitungen keine
  Geräusche oder Putzrisse verursachen können.
  Die unter Putz verlegten Rohrleitungen werden gegen Wärmeverluste gemäß der zur
  Zeit der Ausführung gültigen Heizungsanlagenverordnung isoliert.

3.2  Die Führung der Rohrleitungen ist mit der Bauleitung vor Beginn der Arbeiten abzusprechen. Wird dies versäumt, so werden fachlich nicht den baulichen Gegebenheiten
  und unsauber verlegte Rohrleitungen auf Kosten des Auftragnehmers geändert.
  Bei Wandinstallationen die gefliest werden, sind evtl. sämtliche Rohranschlüsse auf
  Fliesenfugen oder Fliesenachse zu legen. Vor Montagebeginn ist dieser Punkt mit dem
  Bauleiter abzuklären und die Vorlage der Fliesenverlegepläne zu verlangen. Sind keine
  besonderen Bemerkungen im Leistungsverzeichnis enthalten, muss ggf. eine entsprechende
  Mehrpreisvereinbarung mit der Bauleitung vor Montagebeginn vereinbart werden.

3.3  Sämtliche Rohrschellen und Befestigungen sind in korrosionsgeschützter Ausführung zu
  verwenden. Alle Rohrbefestigungen sind mit Weichgummieinlagen zu versehen,
  damit eine Geräuschübertragung zum Gebäude mit Sicherheit dauernd vermieden wird (s. h.
  besondere Schallschutz-Vorschriften). Sämtliche Rohre dürfen an keiner Stelle mit anderen
  Bauteilen oder Rohren in direkte Verbindung kommen. Die Verwendung von Rohrhaken ist
  nicht gestattet.

3.4  Das Festlegen von Leitungen in Wandschlitzen usw. darf nicht mit Zementmörtel erfolgen.
  Gips darf in keinem Fall verwendet werden. Anlagenteile sind gegen sonstige Verunreinigungen zu verwahren.
  Alle Verbindungsteile, wie Gewinde-, Schweiß-, Löt- und Klebeverbindungen dürfen
  erst nach der Druckprobe isoliert werden. Die Vornahme der Druckprobe ist der Bauleitung
  rechtzeitig bekanntzugeben. Wenn der Baufortschritt es erfordert, sind Druckprüfungen
  auch abschnittsweise ohne Mehrkosten vorzunehmen.
  Auf die Ausdehnungsmöglichkeit von Warmwasser- und Kunststoffleitungen ist besonders
  zu achten. Bei Frostgefahr ist auf restlose Entleerung, wenn notwendig mit Druckluft, aller
  wasserführenden Anlagenteile zu achten.

3.5  Stahlrohrverbindungen sind in Schraub-, Schweiß- oder Flanschverbindungen,
  Kupferverbindungen in Löt- oder Schraubverbindungen herzustellen. Auf gute
  Dehnungsmöglichkeit der Leitungen ist besonders zu achten.
  Die verlegten Leitungen sind nach dem Verlegen mindestens 12 Stunden mit 10 bar
  Probedruck zu prüfen.
  Bei der Verlegung von Rohrleitungen auf dem Rohfußboden ist besonders darauf zu
  achten, dass die Montage nur auf absolut trockene Unterkonstruktion erfolgt. Rückstände
  von Stoffen, welche Korrosionen verursachen können, sind vorher gründlich zu beseitigen.
  Es dürfen nur Estrichkonstruktionen verwendet werden, welche das Leitungsmaterial nicht
  angreifen.

4.  Ablaufleitungen

4.1  Die Fallstränge der Ablaufleitungen werden bis ins Untergeschoss an die bauseits vorhandenen Grundleitungen geführt. Die einzelnen Fallstränge werden nach dem letzten Abzweig
  über Dach geführt.
  Doppelabzweige und Eckdoppelabzweige sind in horizontal verlegten Strängen unzulässig.
  Bei Decken- und Mauerdurchführungen müssen die Rohre isoliert werden.

4.2  Die Anschlussleitungen von den Fallsträngen zu den Einrichtungsgegenständen sind aus
  PE-Rohren, kunststoffbeschichteten Stahlrohren oder Gussrohren herzustellen. Vor Einmündung der Fallstränge in die bauseits verlegten Grundleitungen ist ein Reinigungsstück zu
  montieren. Bei waagrecht verlegten Rohren ist dort, wo notwendig, ebenfalls eine Reinigung
  einzubauen. Nach der Rohrinstallation sind sämtliche Anschlüsse zu verschließen, Gewindeanschlüsse mit speziellen Gewindestopfen.

5.  Inbetriebnahme, Abnahme, Leistungsmessung

5.1  Bei der Wahl der Maschinen, Apparate, Armaturen, sowie der beschriebenen Materialien
  und bei der Ausführung der Anlage ist besonders darauf zu achten, dass keine Störungen
  durch Geräusche, Schwingungen und ähnl. entstehen dürfen. Amtliche Abnahmebescheinigungen sind der Bauherrschaft vor Montage der Apparate vorzulegen. Soweit auf dem Markt
  vorhanden, sollen nur Erzeugnisse mit Prüfzeichen und Ursprungsnachweis verwendet
  werden. Technische Hinweise über Anordnung, Ausführung, Anschluss und Inbetriebnahme
  von Anlagenteilen, die zur richtigen Funktion gem. den geltenden Vorschriften und den
  Regeln der Technik notwendig sind, müssen vom Auftragnehmer rechtzeitig angegeben
  werden, auch wenn diese Anlagenteile vom Auftragnehmer nur geliefert bzw. bei bauseitiger
  Lieferung nur mont. und angeschlossen werden. Diese Angaben werden vom Auftragnehmer
  ohne Aufforderung sinngemäß erwartet für Anlagenteile, die von Sub- oder Nebenunternehmern geliefert od. montiert werden. Bei der Übergabe der Anlage hat stets eine Einweisung und Erläuterung zu erfolgen. Eine Bedienungsanleitung ist an der Wand im Apparateraum anzubringen. Sollte die Anlage einer Vorabnahme unterliegen, sind hierfür alle notwendigen Unterlagen gesondert bereitzustellen.

5.2  Die Anlage ist so mit Bezeichnungsschildern auszustatten, dass Klarheit über Funktionen der
  Absperr- und Regelorgane besteht. Die Schilder sind mit der Lüftungs- und Heizungsinstallationsfirma auf die gleiche Ausführung abzustimmen.

5.3  Werden Leistungsmessungen verlangt, so sind die Messergebnisse dem Auftraggeber
  schriftlich mitzuteilen. Es sind die verschiedenen Gewährleistungen bei der Probe- bzw. der
  Betriebsabnahme nachzuweisen. Die Leistungen müssen mit den in den Leistungsbeschreibungen angegebenen Werten praktisch übereinstimmen. Die erforderlichen Messgeräte sind vom Auftragnehmer in geeichter Ausführung zur Verfügung zu stellen.

6.  Sonstiges

6.1  Den Bauwasser- und Stromanschluss stellt der Auftraggeber zur Verfügung. Die Kosten
  werden von der Gemeinde übernommen . Die erforderlichen Zuleitungen zur Verwendungsstelle sind Sache des Auftragnehmers.

6.2  Der Bauherr behält sich das Recht vor, einzelne Positionen oder gesamte Titel aus dem LV
  entfallen zu lassen. Dies ist in der Kalkulation entsprechend zu berücksichtigen.

## Zusätzlicher Text
Technische Vorbemerkungen Sanitär

1.  Kalkulationshinweise

1.1  Bei der Kalkulation ist zu berücksichtigen, dass dem Unternehmer keine Planungskosten
  entstehen. Zusätzl. Detail- und Werkstattpläne, die zur Abwicklung der Montage, besonders zu einer rationellen und formal einwandfreien Ausführung notwendig sind, sowie
  Berechnungen der Einstellwerte für die Einregulierung gehören zu der Auftragsleistung des
  Unternehmers. Hierzu gehören unter anderem auch die Werkstattzeichnungen der Verteileranlagen, Detailpläne für Aussparungen zum Einsetzen von Halterungen in Fertigteilen,
  Anordnung von Ankerschienen o. dgl. in Sicht- oder Fertigbauweisen, Verlegen von Rohrleitungen innerhalb der Schalungen von Ortbetonstützen oder -wänden während der Rohbauausführung, Fundamentpläne für Geräte und Apparate und dergl. mehr. In den
  abgegebenen Preisen muss enthalten sein, der betriebsfertige Einbau der angebotenen
  Materialien samt allem Zubehör wie Klein- und Befestigungsmat., Rohrhülsen und
  Überschubrohre für Wand- und Deckendurchführungen, Schweiß- und Dichtungsmaterialien, aller Form- und Verbindungsstücke, Verschnitt-, Verhau-, Stemm- und Verputzarbeiten, soweit diese für die Befestigungen der Rohrltg. und Anlagenteile erforderlich sind,
  sowie Rücktransport der Restmaterialien und Werkzeuge, Gestellung der für die Ausführung
  der Arbeiten notwendigen Werkzeuge, Gerüste und Maschinen etc. über den Zeitraum von
  Auftragserteilung bis zur Stellung der Schlussrechnung.

1.2  Der Bieter hat sich über die Art und den Umfang der einzelnen Leistungen genau zu
  unterrichten. Ferner hat er sich über die örtlichen Verhältnisse, insbesondere bezüglich
  Baustelleneinrichtungen, zu informieren. Die Angebotspreise sind in jedem Fall verbindlich, die Einrede eines Irrtums ist ausgeschlossen.

1.3  Bei Fabrikatsangaben mit dem Zusatz "oder gleichwertig" ist nach Aufforderung der
  Nachweis für die tatsächliche Gleichwertigkeit eines anderen angebotenen Fabrikates
  mittels vergleichender, detaillierter Beschreibung zu erbringen.

1.4  Vor Montagebeginn hat im Einvernehmen mit der Bauleitung, mit der Heizungsfirma, evtl.
  Elektrikern und sonstige betroffenen Handwerkern eine Baubesprechung stattzufinden, um
  Rohrltg., Einrichtungsgegenstände und Geräte zu koordinieren. Im Zweifelsfall ist der
  Projektingenieur hinzuzuziehen.

1.5  Nach Auftragserteilung hat der Unternehmer sämtliche vorhandenen Unterlagen, z. B.
  Aussparungspläne anzufordern und sorgfältig auf ihre Richtigkeit und Vollständigkeit zu
  überprüfen. Abänderungswünsche sind sofort schriftlich der Bauleitung mitzuteilen. Der
  Auftragnehmer ist verpflichtet, den Projektingenieur bzw. den Auftraggeber auf evtl. Mängel
  oder Undurchführbarkeit der Pläne schriftlich hinzuweisen oder Bedenken gegen angeordnete Baumaßnahmen anzumelden. Ein Bestandteil seines Auftrages ist die Herstellung
  zusätzlicher Werkstatt- und Detailpläne nach den vorliegenden Planunterlagen sowie die
  Fertigung von Abrechnungszeichnungen in 3-facher Ausfertigung und zur Prüfung der
  Bauleitung vorzulegen.

1.6  Das vollständige Verkleben und Schützen der Einrichtungsgegenstände zum Schutze
  von Baueinflüssen aller Art und Wiederentfernen dieser Vorkehrungen ist in die Einheitspreise mit einzurechnen.

1.7  In den Montagekosten der Sanitäreinrichtungsgegenstände ist das Ausfugen zwischen
  Wänden und Einrichtungsgegenständen enthalten.

1.8  Der Auftragnehmer hat nach Auftragserteilung mit den öffentlichen Versorgungsunternehmen Kontakt aufzunehmen, die Lage der Zählereinrichtungen festzulegen und deren
  örtliche Vorschriften zu besprechen. Die Druckverhältnisse von Gas und Wasser (Ruhedruck des Wassers) und eine Wasseranalyse zu beschaffen.

2.  Elektrische Anlagen

2.1  Die Verdrahtungspläne der elektr. Anlagen sind im Zusammenhang mit dem Lieferanten
  der Schaltschränke, sowie zur Verlegung der Zuteilungen der auftragnehmenden Elektrofirma vorzeitig zur Verfügung zu stellen. Für die techn. richtige Zusammenstellung und die
  Funktion der im LV enthaltenen elektr. Anlagenteile ist der Auftragnehmer verantwortlich.
  Er hat diese Auftragsteile evtl. an einen fachkundigen und konzessionierten Nebenunternehmer zu vergeben. Die bestehenden VDE-Vorschriften und die örtl. Betriebsverhältnisse und -auflagen sind zu erfragen und zu beachten.

3.  Verlegen der Rohrleitungen

3.1  Rohrleitungen sind so zu verlegen, dass keine entgegen der Planung vorgesehene Verschwächung von Mauerwerk- und Deckenteilen eintreten kann. Es wird besonders darauf
  hingewiesen, dass diese Arbeiten bei Beton- und Stahlbetonteilen nur mittels eines Bohrgerätes vorgenommen werden dürfen. Im Zweifelsfalle ist die Bauleitung vom Unternehmer zu unterrichten und der zuständige Statiker hinzuzuziehen.
  Sichtbare Decken- und Wanddurchführungen sind im Detail mit der örtlichen Bauleitung,
  wenn notwendig mit dem Projektplaner festzulegen. Bei Leitungsführung durch Brandabschnittswände oder -decken, z. B. vom Heizraum in die Nebenräume, sind Rohrhülsen
  einzubauen und mit unbrennbaren Materialien auszufüllen. Bei allen Durchbrüchen sind
  die Rohre so zu isolieren, dass Bewegungen und Ausdehnungen der Leitungen keine
  Geräusche oder Putzrisse verursachen können.
  Die unter Putz verlegten Rohrleitungen werden gegen Wärmeverluste gemäß der zur
  Zeit der Ausführung gültigen Heizungsanlagenverordnung isoliert.

3.2  Die Führung der Rohrleitungen ist mit der Bauleitung vor Beginn der Arbeiten abzusprechen. Wird dies versäumt, so werden fachlich nicht den baulichen Gegebenheiten
  und unsauber verlegte Rohrleitungen auf Kosten des Auftragnehmers geändert.
  Bei Wandinstallationen die gefliest werden, sind evtl. sämtliche Rohranschlüsse auf
  Fliesenfugen oder Fliesenachse zu legen. Vor Montagebeginn ist dieser Punkt mit dem
  Bauleiter abzuklären und die Vorlage der Fliesenverlegepläne zu verlangen. Sind keine
  besonderen Bemerkungen im Leistungsverzeichnis enthalten, muss ggf. eine entsprechende
  Mehrpreisvereinbarung mit der Bauleitung vor Montagebeginn vereinbart werden.

3.3  Sämtliche Rohrschellen und Befestigungen sind in korrosionsgeschützter Ausführung zu
  verwenden. Für die Befestigung von senkrechten Leitungen dürfen nur Rohrschellen
  verwendet werden. Alle Rohrbefestigungen sind mit Weichgummieinlagen zu versehen,
  damit eine Geräuschübertragung zum Gebäude mit Sicherheit dauernd vermieden wird (s. h.
  besondere Schallschutz-Vorschriften). Sämtliche Rohre dürfen an keiner Stelle mit anderen
  Bauteilen oder Rohren in direkte Verbindung kommen. Die Verwendung von Rohrhaken ist
  nicht gestattet.

3.4  Das Festlegen von Leitungen in Wandschlitzen usw. darf nicht mit Zementmörtel erfolgen.
  Gips darf in keinem Fall verwendet werden. Anlagenteile sind gegen sonstige Verunreinigungen zu verwahren.
  Alle Verbindungsteile, wie Gewinde-, Schweiß-, Löt- und Klebeverbindungen dürfen
  erst nach der Druckprobe isoliert werden. Die Vornahme der Druckprobe ist der Bauleitung
  rechtzeitig bekanntzugeben. Wenn der Baufortschritt es erfordert, sind Druckprüfungen
  auch abschnittsweise ohne Mehrkosten vorzunehmen.
  Auf die Ausdehnungsmöglichkeit von Warmwasser- und Kunststoffleitungen ist besonders
  zu achten. Bei Frostgefahr ist auf restlose Entleerung, wenn notwendig mit Druckluft, aller
  wasserführenden Anlagenteile zu achten.

3.5  Für Kaltwasser- und Warmwasserleitungen kommen Edelstahl-Rohre, Kunststoffrohre und
  Metallverbundrohre, sofern im LV nichts anderes vermerkt, in Frage. Bei Verlegung im Erdreich
  als Kaltwasserleitungen auch PE-Rohre. Warmwasserleitungen und Warmwasserbereiter sind
  stets aus dem gleichen Material zu fertigen. Ausnahmen Warmwasserbereiter mit chemischer
  neutraler Auskleidung.

3.6  Stahlrohrverbindungen sind in Schraub- oder Flanschverbindungen, Kupferverbindungen
  sind in Löt- oder Schraubverbindungen herzustellen. Auf gute Dehnungsmöglichkeit der
  Leitungen ist besonders zu achten. Bei Kupferleitungen sind Lötverbindungen nur als
  Hartlötung unter Verwendung von Lötfittings mit Silberlot oder von den Herstellerwerken
  empfohlenen Hartloten. Die Längenausdehnung bei Warmwasserleitungen aus Kupfer-
  und Kunststoffleitungen besondere Beachtung zu schenken. Die verlegten Leitungen sind
  nach dem Verlegen mindestens 12 Stunden mit 10 bar Probedruck zu prüfen.
  Bei der Verlegung von Rohrleitungen auf dem Rohfußboden ist besonders darauf zu
  achten, dass die Montage nur auf absolut trockene Unterkonstruktion erfolgt. Rückstände
  von Stoffen, welche Korrosionen verursachen können, sind vorher gründlich zu beseitigen.
  Es dürfen nur Estrichkonstruktionen verwendet werden, welche das Leitungsmaterial nicht
  angreifen.

4.  Ablaufleitungen

4.1  Die Fallstränge der Ablaufleitungen werden bis ins Untergeschoss an die bauseits vorhandenen Grundleitungen geführt. Die einzelnen Fallstränge werden nach dem letzten Abzweig
  über Dach geführt.
  Doppelabzweige und Eckdoppelabzweige sind in horizontal verlegten Strängen unzulässig.
  Bei Decken- und Mauerdurchführungen müssen die Rohre isoliert werden.

4.2  Die Anschlussleitungen von den Fallsträngen zu den Einrichtungsgegenständen sind aus
  PE-Rohren, kunststoffbeschichteten Stahlrohren oder Gussrohren herzustellen. Vor Einmündung der Fallstränge in die bauseits verlegten Tonrohre ist ein Reinigungsstück zu
  montieren.Bei waagrecht verlegten Rohren ist dort, wo notwendig, ebenfalls eine Reinigung
  einzubauen. Nach der Rohrinstallation sind sämtliche Anschlüsse zu verschließen, Gewindeanschlüsse mit speziellen Gewindestopfen.

5.  Inbetriebnahme, Abnahme, Leistungsmessung

5.1  Bei der Wahl der Maschinen, Apparate, Armaturen, sowie der beschriebenen Materialien
  und bei der Ausführung der Anlage ist besonders darauf zu achten, dass keine Störungen
  durch Geräusche, Schwingungen und ähnl. entstehen dürfen. Amtliche Abnahmebescheinigungen sind der Bauherrschaft vor Montage der Apparate vorzulegen. Soweit auf dem Markt
  vorhanden, sollen nur Erzeugnisse mit Prüfzeichen und Ursprungsnachweis verwendet
  werden. Technische Hinweise über Anordnung, Ausführung, Anschluss und Inbetriebnahme
  von Anlagenteilen, die zur richtigen Funktion gem. den geltenden Vorschriften und den
  Regeln der Technik notwendig sind, müssen vom Auftragnehmer rechtzeitig angegeben
  werden, auch wenn diese Anlagenteile vom Auftragnehmer nur geliefert bzw. bei bauseitiger
  Lieferung nur mont. und angeschlossen werden. Diese Angaben werden vom Auftragnehmer
  ohne Aufforderung sinngemäß erwartet für Anlagenteile, die von Sub- oder Nebenunternehmern geliefert od. montiert werden. Bei der Übergabe der Anlage hat stets eine Einweisung und Erläuterung zu erfolgen. Eine Bedienungsanleitung ist an der Wand im Apparateraum anzubringen. Sollte die Anlage einer Vorabnahme unterliegen, sind hierfür alle notwendigen Unterlagen gesondert bereitzustellen.

5.2  Die Anlage ist so mit Bezeichnungsschildern auszustatten, dass Klarheit über Funktionen der
  Absperr- und Regelorgane besteht. Die Schilder sind mit der Lüftungs- und Heizungsinstallationsfirma auf die gleiche Ausführung abzustimmen.

5.3  Werden Leistungsmessungen verlangt, so sind die Messergebnisse dem Auftraggeber
  schriftlich mitzuteilen. Es sind die verschiedenen Gewährleistungen bei der Probe- bzw. der
  Betriebsabnahme nachzuweisen. Die Leistungen müssen mit den in den Leistungsbeschreibungen angegebenen Werten praktisch übereinstimmen. Die erforderlichen Messgeräte sind vom Auftragnehmer in geeichter Ausführung zur Verfügung zu stellen.

6.  Sonstiges

6.1  Die erforderlichen Zuleitungen zur Verwendungsstelle sind Sache des Auftragnehmers. Die
  Schuttbeseitigungskosten werden bei der Abrechnung anteilig in Abzug gebracht.

## Zusätzlicher Text
Technische Vorbemerkungen Isolierarbeiten

1.  Kunststoff- und Blechmantelisolierung

1.1  Die Isoliermaterialien sind so auszuwählen, dass die vom vorbeugenden Brandschutz geforderten Bedingungen eingehalten werden. Es sind Isoliermaterialien nach VDI 2055 zu verwenden.
  Isolierungen mit Kunststoffummantelung aus PVC-hart Folie grundsätzlich 0,50 mm stark.
  An Stoßstellen und Längsnähten ist die Folie mindestens 30 mm zu überlappen. Für Bögen
  und Formstücke sind Abzweige zu verwenden. Stöße und Nähte sind zu nieten oder vollflächig
  zu überkleben. An den isolierenden Stellen sind Alublechabschlussmanschetten anzubringen.
  An die Rohbauisolierung bei Wand- und Deckendurchbrüchen ist sauber anzuschließen.

1.2  Isolierungen mit Alublechummantelung aus gewelltem Alublech 0,6 mm bzw. aus verzinktem
  Blechmantel. Bogen und Segmentbogen herstellen und sichern, Nähte mit Blechtreibschrauben
  oder Blindnieten befestigen.

1.3  Isolierungen mit unbesandeter Bitumenpappe für Leitungen in Kanälen und in abgehängten
  Decken, wie vor verlegen. Auf ausreichende Überlappung an den Stoßstellen ist zu achten. Für
  Bogen und Abzweige sind PVC-Formstücke zu verwenden. Die Befestigung ist mit verzinktem
  Wickeldraht bzw. mit Feranban auszuführen.

2.  Kaltwasserleitungen

2.1  Kaltwasserleitungen erhalten zur Schwitzwasserverhütung unter dem äußeren Mantel eine zusätzliche Alufolienumhüllung. Überlappungen und Stöße werden vollflächig und dampfdicht mit
  selbstklebendem Aluband überklebt. Zweckmäßig ist die Isolierung der Kaltwasserleitungen mit
  Styroporhalbschalen oder Mineralfaserhalbschalen vollflächig auf den Rohrleitungen. Bogen
  und Abzweige sind besonders sorgfältig zu verarbeiten. Über die Halbschalen wird ein dampfdifussionsdichter Aluminiumfolienmantel aufgebracht und an den Stößen und Fugen mit selbstklebender Folie verklebt.

2.2  Leitungen, Kanäle, Behälter oder Apparate, deren Oberflächen gegenüber der Umgebung geringere Temperaturen aufweisen, sind gegen Schwitzwasser dampfdiffusionsdicht zu isolieren.

2.3  Je nach äußerer Ummantelungsbefestigung (Nieten/Blechtreibschrauben) ist zum Schutz der
  Dampfsperre eine 8 mm dicke Filzauflage aufzubringen. Wird die äußere Umhüllung durch Klebebänder befestigt, kann die Filzauflage entfallen.

3.  Sonstiges

3.1  Regenfall-, Verzugs- und Entlüftungsleitungen bis 3 m nach dem Dach- oder Terrasseneinlauf
  bzw. Dachentlüftung erhalten eine Dampfsperre, wie bei den Kaltwasserleitungen beschrieben.

3.2  Die Isolierung ist gem. Werkvorschrift während der Rohrmontage zu verlegen. An Schweißnähten oder Muffen ist der Schlauch zu unterbrechen und nach erfolgter Druck- und Dichtheitsprobe sauber zu ergänzen. Alle Stöße sind einwandfrei dampfdicht m. werkseitig vorgeschriebenem
  Spezialkleber oder Aluklebefolie etc. zu verkleben.

3.3  Armaturenisolierungen für Ventile, Schmutzfänger etc. für warmgehende Leitungen erfolgen mit
  Blechschieberklappen in Längs- oder Querteilung  aus verz. Stahlblech oder Aluminium entspr.
  Rohrisolierungen, mit Metallspannbänder und Schnellverschlüssen befestigt. Solche für kaltgehende Leitungen entweder diffusionsdicht mit Blechkappen wie vor, ausgespritzt od. mit konfektionierten Kautschukplatten bzw. vorgefertigten Armaturenbausätzen vollflächig verklebt.

3.4  Isolierungen von Lüftungskanälen mittels Mineralfaserplatten oder -matten einseitig mit Alufolie
  auf Kraftpapier kaschiert, vollflächig auf die Kanalwandung kleben. Sämtliche Stöße und Kanten sind mit selbstklebender Alufolie dampfdicht zu überkleben. Ausschnitte mit den notwendigen
  Einfassungen sind im Einheitspreis enthalten.

3.5  Bei Anordnung von Isolierungen an Rohrleitungen, welche auf dem Rohfußboden verlegt sind,
  ist besonders darauf zu achten, dass die Montage nur auf absolut trockenen und sauberen Un-
  terkonstruktionen erfolgt. Die Ausführung der Isolierungen im Bereich der Fußbodenleitungen
  ist vom Auftragnehmer besonders sorgfältig zu überwachen.

3.6  Der Auftragnehmer hat dafür zu sorgen, dass andere Firmen z. B. Verputzfirmen, die Rohrleitungen und Isolierungen sorgfältig abdecken und nach erfolgter Ausführung dieser Arbeiten den
  Schutz dieser Isolierung entfernen. Ohne Rücksprache der Bauleitung darf kein Verschließen d.
  Wandschlitze und Aussparungen ohne vorherige Abnahme der Isolierung erfolgen.

3.7  Die Garantieleistung erstreckt sich insbesondere auch darauf, dass die Güte der Materialien und
  der Erfolg der Wärmedämmung nicht durch Feuchtigkeit, Kleber, wasserabweisende Spezialmittel oder sonstige chemische oder physikalische Einflüsse wie z. B. fehlende Maßhaltigkeit beeinträchtigt wird. Der Auftragnehmer kann sich nicht damit entlasten, dass ihm die Beeinträchtigungsmöglichkeiten nicht bekannt gewesen sein sollen, oder dass er sie nicht erkennen konnte.

## Zusätzlicher Text
Technische Vorbemerkungen Schallschutz Heizung und Sanitär

1.  Rohrbefestigungen
  Um das Rohrnetz vom Baukörper zu trennen, sind folgende Baumaßnahmen zu treffen:
  Die Innenseite der Rohrschellen ist um soviel größer als der Rohraußendurchmesser zu wählen,
  dass das Einlegen eines Vollgummistreifens gewährleistet wird. Die Einlagen sind so zu sichern,
  dass dieselben durch die Dehnbewegung der Rohrleitungen nicht herausgeschoben werden können. Handelsübliche Rohrschellen mit schalldämmender Einlage sind zulässig, wenn die Einhaltung der erforderlichen Schalldämmung durch Zulassungsbescheid nachgewiesen werden kann.
  Grundsätzlich dürfen für sämtliche Befestigungen der Rohre, Apparate und sonstige Anlagenteile
  nur Rohrschellen mit körperschalldämmenden Einlagen verwendet werden. Auf d. schalldämpfende Ausführung der Führungs- und Festpunkte ist besonders zu achten. Die Verwendung
  von Rohrhaken ist nicht gestattet. Bei Heizkörperanschlussleitungen können bei engen
  Schlitzverhältnissen z. B. Armaflexschläuche 9 mm (oder gleichwertig) Wandstärke verwendet werden. Kalt-, Warm-
  und Zirkulationsleitungen sind wenigstens mit "misselfix-schlauch" (oder gleichwertig) mit Dampfsperre zu umhüllen,
  ebenso Schmutz- und Regenwasserleitungen die eingemauert werden. Wandeinbauventile sind
  wie Rohrleitungen zu isolieren.

2.  Wand- und Deckendurchführung
  Bei Wand- und Deckendurchführungen sind die Rohre mit Manschetten wie z. B. Mineralwolle auf Bitumenpapier oder ähnlichem zu ummanteln. Die Isolierung muss auf jeder Seite der Wand ohne Decke mindestens 5 cm überstehen. Bei Ausführung der Gipserarbeiten ist darauf zu achten, dass die Isolierung nicht entfernt wird. Bei sichtbaren Wanddurchführungen ist nach Fertigstellung der Wandoberfläche die Isolierung bündig mit dieser abzuschneiden und mit zweiteiligen Rosetten abzuschließen.

3.  Heizkörperbefestigungen
  Es sind Heizflächenkonsolen und -halter in schalldämmender Ausführung mit Kunststoffeinlage zu verwenden.

4.  Sanitäre Einrichtungsgegenstände
  Sämtliche Spülkästen sind durch Zwischenlagen von weichen Vollgummischeiben körperschallgedämmt zu befestigen. Die Dusch- und Badewannen sind schallgedämmt so einzubauen, dass die Wannenfüße auf Weichgummiunterlagen mit Stahlblechabdeckung auf die Stahlbetondecke gestellt wird. Sollten die Wannenfüße auf den schwimmenden Estrich gestellt werden, so muss dies mit dem Bauleiter oder Fachplaner abgesprochen werden. Die Wanne ist frei vor der gefliesten Wand zu montieren u. ist mit Kitt u. Wandanschlussprofilen abzudichten. Alle Waschtische, Handwaschbecken, Wandklosettkörper, Wandbidet, Ausgussbecken, Spülen etc. dürfen keinen direkten Kontakt mit der Wand besitzen. Sämtliche Berührungsstellen sind mit Schalldämmstreifen zu hinterlegen. Sämtliche erforderlichen Dichtmittel und Auflagenmaterialien sind in die Einheitspreise einzukalkulieren.

5.  Rauchrohreinführung
  Die Rauchrohrschornsteineinführung hat mit doppelter schallgedämmter Wandhülse zu erfolgen.

6.  Akustische Emisionswerte
  Die Schallschutzwerte nach DIN 4109 (neueste Fassung) sind einzuhalten.
  Auf Wunsch d. Bauherrn und insbesondere bei möglicherweise zu erwartenden Beanstandungen, sind vom Auftragnehmer die Werte vor zumessen und darüber ein Messprotokoll anzufertigen. Die Kosten werden hierfür nicht erstattet.

## Zusätzlicher Text
Allgemeine Vorbemerkungen

Insgemeinkosten für

-  Frachten,
-  An- und Abfuhr der Materialien,
-  Werkzeug- und Gerüststellung,
-  Montageaufsicht,
-  Erstellung der Werks- und Detailpläne,
-  Abpressen und Prüfen der Leitungen,
-  betriebsfertige Übergabe usw.,

sind nach VOB Nebenleistungen und werden nicht besonders vergütet. Anfallende Kosten sind mit den Einheitspreisen abgegolten.

Sämtliche Folgeinstallationen sind mit dem Bauherrn bzw. mit der Bauleitung abzustimmen.

Bemerkungen zum Leistungsverzeichnis:

Der Auftraggeber behält sich vor, einzelne Positionen oder ganze Titel aus dem beschriebenen Leistungsumfang heraus zu nehmen und nicht zu beauftragen.

Beinhaltet eine Leistungsposition in der Leistungsbeschreibung eine Produktangabe mit dem Zusatz "oder gleichwertig" und wird vom Bieter dazu eine Produktangabe verlangt, ist das Fabrikat (insbesondere Herstellerangabe und Typenbezeichnung) anzugeben. Wenn der Bieter nichts in die vorgegebenen Zeilen einträgt, gilt das vorgegebene Produkt als angeboten.

Soweit im Leistungsverzeichnis auf technische Spezifikationen (z.B. nationale Normen, mit denen europäische Normen umgesetzt werden, europäische technische Zulassungen, gemeinsame technische Spezifikationen, internationale Normen) Bezug genommen wird, werden auch ohne den ausdrücklichen Zusatz "oder gleichwertig", immer gleichwertige technische Spezifikationen verlangt.

Das Leistungsverzeichnis ist wie vorgegeben auszufüllen. Zu jeder Position sind die Einheitspreise für Lieferung und Montage auszufüllen. Das ausgefüllte Leistungsverzeichnis ist ist als pdf- und gaeb-Datei auf der Vergabeplattform einzureichen

## Zusätzlicher Text
Revisionsunterlagen nach Vorgabe Auftraggeber

Der Auftragnehmer hat im Rahmen seines Leistungsumfangs als Nebenleistung alle in VOB Teil C genannten Unterlagen zusammen zu stellen. Dazu gehören insbesondere auch Betriebs- und Wartungsanweisungen und Ersatzteillisten.
Er hat diese Unterlagen dem Auftraggeber spätestens eine Woche vor der Abnahme in einfacher Ausfertigung zur Prüfung, nach Prüfung jedoch in 3-facher Ausführung zu übergeben. Eine Vergütung erfolgt insofern nicht.
Für die Ausführung der Revisionsunterlagen werden vom Auftraggeber Vorgaben festgelegt.
Das Nicht-Vorliegen der Revisionsunterlagen zum Zeitpunkt der Abnahme oder eine grobe Abweichung von den Vorgaben für die Revisionsunterlagen stellt einen gravierenden Mangel dar.
Vorgaben für die Erstellung von Revisionsunterlagen:
-die Revisionsunterlagen in Papierform müssen in automatisch kopierfähiger Form vorgelegt werden (das bedeutet ohne Bindungen, Heftungen, Klammern etc.)
-Für die Revisionsunterlagen ist verbindlich nachfolgende Gliederung anzuwenden
-Unterlagen innerhalb der einzelnen Gliederungspunkte sind in alphabetischer Reihenfolge zu sortieren
-In sämtlichen allgemeinen Dokumenten, die nicht ausschließlich die eingebaute Komponente beschreiben, ist die entsprechende Komponente oder deren Ausprägung eindeutig kenntlich zu machen
-Es werden keine allgemeinen Produktkataloge akzeptiert
-Es werden ausschließlich Unterlagen in deutscher Sprache akzeptiert.

Verbindliche Gliederung:
Inhaltsverzeichnis
1.Anlagenbeschreibung
(umfasst eine stichpunktartige Beschreibung der Installationen)
2.Protokolle
(Umfasst unter anderem: Protokoll der vorgenommenen Vorabnahmen/Sichtabnahmeprotokolle, Protokolle Abnahmen, Protokolle Mängelbeseitigung, Protokolle TÜV/TÜH-Abnahmen, Bescheinigung über Einhaltung der VDE- und DIN-Normen Bauartenzulassungen, Messprotokolle Einregulierungsmessung (Ist/Soll-Gegenüberstellung), Bestätigung über den fachgerechten Einbau der Brandschutzdurchführungen, Errichterbescheinigungen nach EnEV/GEG, Protokolle Druckproben, Prüfprotokolle für elektr. Anlagen sämtlicher Stromkreise, Protokoll Einweisung Betriebspersonal)
3.Schemata
(Umfasst z.B.: Strangschemata, Regelschemata, elektrische Schemata)
4.Bedienung und Wartung
(Umfasst z.B.: Bedienungsanleitungen, Notfallplan über die wichtigsten Funktionen der Anlage Wartungsanweisungen, Schmierpläne, Wartungsangebot auf Basis Wartungschecklisten)
5.Grundlagen der Montageplanung
(Umfasst z.B.: eigene oder von der Fachplanung bereitgestellte Berechnungen, eigene oder von Fachplanung oder Herstellern zugearbeitete Auslegungen verbauter Komponenten)
6.Herstellerunterlagen
(Umfasst z.B.: Herstellerprospekte (mit Kennzeichnung aller eingesetzten Komponenten), Unterlagen mit Kennlinien für eingesetzte Komponenten mit Kennzeichnung der Betriebspunkte, Gerätekartei mit Fabrikatsliste und Ersatzteilliste aller eingesetzten Komponenten)
7.Unterlagen Elektro
(Umfasst z.B.: Stromlaufpläne und Klemmenpläne, Schaltschrankstückliste (Menge, Fabrikat, Bestellnr., Typenbezeichnung, Positionsbezeichnung lt. Stromlaufplan), Schaltschrankansicht (Außenansicht, Innenansicht, Querschnitt), Funktionsbeschreibung der Anlage, Kabellisten (Kabelart, Querschnitt, Adernzahl, Kabellänge, Ziel-/Endpunkt),  Stromaufnahme / Einstellwerte Schutzorgane)
8.Regelung
(Umfasst z.B.: Beschreibung der Regelungsfunktionen, Regelschemata mit eingetragenen Regelparametern)
9.Revisionspläne
(Umfasst z.B.: Revisionspläne, Gerätezeichnungen, Übersichtspläne)
Sind für einen der genannten Gliederungspunkte keine Unterlagen beizubringen, bleibt der Gliederungspunkt leer.

Revisionsunterlagen sind auf alle Einheitspreise umzulegen und werden nicht gesondert vergütet

## 410 - Sanitärtechnik HGW
Datum: 20.02.2026

### 01 Sanitärtechnik

#### 01.01 Titel Schmutzwasserleitungen mit Zubehör

**01.01.0001 Grundleitungsanschlüsse freilegen DN 100-150**
Menge: 8,000 St

*Hinweis: Schmutzwasserleitungen*

*Hinweis: Hochschallgedämmtes Abwasserstecksystem*
Hochschallgedämmtes Abwasserstecksystem
mit geprüften Schallwerten (LAFmax, n) von 17 dB(A) bis 27 dB(A), abhängig der Bauaufgabe, entsprechend der DIN 4109 im diagonal darunterliegendem Raum.

Für Entwässerungsanlagen von Gebäuden nach DIN EN 12056 in Verbindung mit DIN 1986 - 100. Rohre und Formstücke sind innerhalb von Gebäuden und erdverlegt innerhalb der Gebäudestruktur (Anwendungskennzeichen BD - Building / Drainage) in Anlehnung an DIN EN 1451 - 1 geprüft und zugelassen. (Zulassung Nr. Z-42.1-542)

Glattwandige Rohre DN 50 bis DN 150 mit angeformten Muffen und werkseitig vormontierter Lippendichtung aus EPDM bestehen aus einem mineralgefüllten PP-MX Rohr.

Formstücke DN 50 bis DN 150 mit angeformten Muffen und werkseitig vormontierter Lippendichtung aus EPDM bestehen aus mineralgefüllten PP-MX, mit innen liegenden Rippen an der Muffe, mit visueller Einstecktiefenkontrolle, sowie Markierung für einfache Montageausrichtung.

Auf die Rohrdimension abgestimmte Rohrschellen mit Abstandshalter und Schalldämmeinlage für die Gleitbefestigung von Rohren oder zur Festpunktbefestigung von Rohren.

Werkstoff: Polypropylen-Copolymer (PP-MX), mineralverstärkt, halogenfrei Längenausdehnung: 0,08 mm (m * K) Temperaturbeständig: - 10°C bis 90°C, kurzzeitig 100°C Baustoffklasse: Klasse E nach DIN EN 13501-1, normal entflammbar, nicht brennend abtropfend, Ringsteifigkeit: 4 KN/m² UV Beständigkeit: Lagerung im Freien bis zu 2 Jahre

Verlegung nach Herstellerrichtlinien unter Einhaltung der DIN EN 12056 und DIN 1986-100.

Für das ausgeschriebene Produkt liegt eine Haftungsübernahmevereinbarung zwischen dem Hersteller und dem ZVSHK bzw. dem BTGA vor.

Das Abwassersystem ist gemäß DIN 4109 gegen Körperschallübertragung vom Baukörper zu trennen.

KALKULATIONSHINWEIS Rohrbefestigung mittels verzinkten Rohrschellen mit Gummieinlage für waagrechte und senkrechte Einzel- Befestigung in Wand / Decke und Schächten nach statischen Erfordernissen sind in die Einheitspreise mit einzukalkulieren.

Passstücke und Verschnitt, sowie Befestigungs- und Kleinmaterial sind in die Einheitspreise einzukalkulieren.

wie Fabrikat: Geberit
Typ: Silent-Pro

o.glw.

Fabrikat:  .......................................

Typ:  ........................................

**01.01.0002 Rohr DN 50**
Rohr DN 50
wie vor beschrieben
Menge: 30,000 m

**01.01.0003 Rohr DN 75**
Rohr DN 75
wie vor beschrieben
Menge: 40,000 m

**01.01.0004 Rohr DN 110**
Rohr DN 110
wie vor beschrieben
Menge: 70,000 m

*Hinweis: Form- und Verbindungsstück*
Form- und Verbindungsstück
für Abwasserleitungen aus PE
Hart-Rohren DIN 19 535,
liefern und montieren

**01.01.0005 Bogen mit Muffe DN 50**
Bogen mit Muffe DN 50
15 Grad - 87,5 Grad
Menge: 20,000 St

**01.01.0006 Wie vor jedoch DN 75**
Menge: 20,000 St

**01.01.0007 Wie vor jedoch DN 110**
Menge: 50,000 St

*Hinweis: Abzweig*

**01.01.0008 Abzweig DN 50**
Abzweig DN 50
reduziert und nicht reduziert
alle Gradzahlen mit Muffe / Abzweige
Menge: 5,000 St

**01.01.0009 wie zuvor jedoch DN 75**
Menge: 5,000 St

**01.01.0010 Wie vor jedoch DN 110**
Menge: 10,000 St

**01.01.0011 Wie vor jedoch als Eck- oder Doppelabzweigabzweig**
Menge: 1,000 St

**01.01.0012 Wie vor jedoch als Schachtabzweig**
Menge: 1,000 St

*Hinweis: Reduktion exzentrisch mit Muffe*

**01.01.0013 Reduktion DN 75**
Menge: 10,000 St

**01.01.0014 Reduktion DN 110**
Menge: 10,000 St

*Hinweis: Reinigungsstück mit runder Serviceöffnung*

**01.01.0015 Reinigungsstück DN 100**
Reinigungsstück DN 100
90° mit runder Serviceöffnung
Menge: 5,000 St

**01.01.0016 Geruchsverschluss für Waschmaschine**
Geruchsverschluss für Waschmaschine
für Wandmontage, Abgang senkrecht, DN 40/50, mit Winkelschlauchverschraubung und Befestigungsschrauben.

Reisser-Nr.:  GE 327

o.glw.

Fabrikat:  '..........'........................................''

Typ:  '..........'........................................''
Menge: 1,000 St

**01.01.0017 Rohrbogengeruchsverschluss**
Rohrbogengeruchsverschluss
für Geräte mit Trichter oval d50
Verwendungszwecke:
- Für Restwasseranschlüsse
Eigenschaften:
- Güteüberwacht nach EN 274-3
Lieferumfang:
- Einlauftrichter
- Wandrosette

Fabrikat:  Geberit
Artikel-Nr.:  152.393.11.1

o.glw.

Fabrikat:  '..........'........................................''

Typ:  '..........'........................................''
Menge: 1,000 St

*Hinweis: Rohr-Belüfter-Station*

**01.01.0018 Rohr-Belüfter-Station DN 70/ 100**
Rohr-Belüfter-Station DN 70/ 100
bestehend aus:

-  Rohrbelüfter DN 70/ DN 100,
  bauartgeprüft und überwacht mit Übergangsdichtung zur problemlosen Montage
-  Einbauschrank
  aus feuerverzinktem Stahlblech, weiß
  kunststoffbeschichtet, mit Perforierung
  für unterschiedliche Rohrdurchmesser,
  4 Einstellschrauben für Belüftungsabstand
-  Frontabdeckung
  aus Kunststoff, dauerhaft stabile
  Befestigung mit verstellbaren Magneten,
  tiefenverstellbar von 10 bis 70 mm

Der Rohrbelüfter und die Frontabdeckung werden erst bei der Fertigmontage montiert. Für die Rohbauphase liefern wir einen Bauschutzabdeckung.

Fabrikat:  SKV
Art.-Nr.:  RB-100-K

od. glw.

gewähltes Fabrikat:  ................................

gewählter Typ:  ................................
Menge: 1,000 St

#### 01.02 Titel Rohrleitungen mit Zubehör

*Hinweis: Bestellhinweis:*
Bestellhinweis:

Vor Bestellung der Hauseinführungen müssen diese mit der Bauleitung der Gewerke Heizung/Sanitär abgestimmt werden.

**01.02.0001 Einsparten-Hauseinführung**
Einsparten-Hauseinführung
E 1
ausgelegt für:
Wasser (32-50 mm)
beidseitig abdichtend - mit zusätzlicher
Abdichtung auf der Wandaußenseite
nach DIN 18 533 für W2.1-E (schwarze Wanne)
für unterkellerte Gebäude - zugelassen nach:
DVGW - VP 601: DV-4543 BT 0105
gas- und druckwasserdicht,
methangasbeständig, Trockeneinbau
Futterrohr / Kernbohrung DN 100
von 99mm bis 103 mm
und Wandstärken von 130mm bis 550 mm

Für die Ausschreibung gewähltes Fabrikat:

Fabrikat Doyma Quadro-Secura

o.glw.

Fabrikat:  '........................................'

Typ:  '........................................'
Menge: 2,000 St

**01.02.0002 Doppelsteckmuffe**
Doppelsteckmuffe
2707
für die Verbindung der Mantelrohre 2775
incl. 2 Profil-Dichtringen
DN 75

Für die Ausschreibung gewähltes Fabrikat:

Fabrikat Doyma Quadro-Secura

o.glw.

Fabrikat:  '........................................'

Typ:  '........................................'
Menge: 2,000 St

**01.02.0003 flexibles Mantelrohr**
flexibles Mantelrohr
2775
zur Verlegung im Rohrgraben für den
späteren Einzug der Rohrleitungen und Kabel
DN 75 schwarz - 6000,0 mm lg

Für die Ausschreibung gewähltes Fabrikat:

Fabrikat Doyma Quadro-Secura

o.glw.

Fabrikat:  '........................................'

Typ:  '........................................'
Menge: 1,000 St

*Hinweis: Hinweis*
Hinweis
In Geschossdecken dürfen keine Rohrverbindungen installiert werden.

Die Wärmeschutz- und Schwitzwasserdämmung hat durchgehend zu erfolgen, d.h. diese ist auch unter den Rohrleitungsbefestigungen einzubauen.

Horizontal liegende und vertikal geführte Rohrleitungen sind einzeln an beweglichen, völlig lösbaren Rohrschellen in notwendigen Abständen zu befestigen. Im warmgängigen Bereich mit großer Rohrdehnung sind Rohrschellen in Verbindung mit Rohrgleitlager bzw. Rohrschlitten einzusetzen. (Rohrgleitlager bzw. Rohrschlitten werden als Zuschlag berechnet) Einzel- und Sammelbefestigungen bei abgehängten Rohren und Steigleitungen sind mit den anderen Gewerken abzustimmen.

*Hinweis: Vorbemerkungen:*
Vorbemerkungen:

Es sind Pressfitting System Edelstahl Rohre aus nicht- rostendem Stahl in geschweißter Ausführung DVGW-Prüfzeichen N 011; Werkstoff-Nr. 1.4401 nach DIN 17455; Leitungen nach Anforderung des DVGW- Arbeitsblattes W 541.

Pressfitting-Rohrverbindung aus nicht- rostendem Stahl mit den DVGW- Prüfzeichen U110 bis 113, 225 und 226 hergestellt. Einschl. Form- und Verbindungsstücke, Verschnitt, Dichtungs- und Befestigungsmaterial, nach Anweisung des Herstellers liefern und verlegen.

Die Verlegung der Rohrleitungen hat so zu erfolgen, dass andere Gewerke nicht behindert werden. Alle Rohre sollen einzeln isoliert werden, falls nicht anders angegeben.

Die DIN 4109 ist in allen Punkten zu beachten.

Es sind Rohrschellen mit Gummieinlage  für waagrechte und senkrechte zu verwenden. Einzelbefestigung in Wand, Decke, Schächten,  nach statischen Erfordernissen mit sämtlichen Zubehör in die (zur Geräuschminderung gepr. entspr. DIN 52218) zum Einsetzen zugelassen, die auch eine ausreichende Ausdehnung der Rohrleitungen sicherstellen.

Sämtliche Zuschläge für Rohrzubehör und Rohrbefestigungen wie Form- und Verbindungsstücke, Verschnitt, Dichtungen, Rohrschellen, Rohrkonsolen, Rohrrosetten, Montage-Zubehörmaterial sind in die Einzelpreise pro lfm. einzukalkulieren.

und zwar:

Fabrikat:  Geberit Mapress
Typ:  Edelstahl

o.glw.

Fabrikat:  '........................................'

Typ:  '........................................'

Verarbeitung und Verlegung ist nach DIN 1988, den herstellerspezifischen Vorschriften sowie der Einhaltung einschlägiger DIN-Normen durchzuführen. Dichtheitsprüfung und Spülen nach DIN 1988 oder ZVSHK-Merkblatt.

Form- und Verbindungsteile sind bis einschließlich d = 35mm in die lfm. Rohrleitung einzukalkulieren.

Rohrleitung liefern und komplett montieren:

**01.02.0004 Edelstahl-Rohr 15 x 1,0**
Menge: 150,000 m

**01.02.0005 Edelstahl-Rohr 18 x 1,0**
Menge: 60,000 m

**01.02.0006 Edelstahl-Rohr 22 x 1,2**
Menge: 35,000 m

**01.02.0007 Edelstahl-Rohr 28 x 1,2**
Menge: 220,000 m

**01.02.0008 Edelstahl-Rohr 35 x 1,5**
Menge: 60,000 m

*Hinweis*

*Hinweis: Hauswasseranschluss*

**01.02.0009 Anschluss an die Hauptabsperrung**
Anschluss an die Hauptabsperrung
der Stadtwerke in d50 (PE) einschl. Gegenflansch, Verschraubungs-,  Montage- und Dichtungsmaterial
Menge: 1,000 St

**01.02.0010 Kombi-RV-Ventil DN 32**
Kombi-RV-Ventil DN 32
Freistrom-Kombi-Rückfluss- verhinderer, mit Entleerstopfen, AG, Figur 145 2G, mediumberührte Metallteile aus entzinkungsfreiem und korrosionsbeständigem Rotguss, beständig gegen aggressives Wasser, besonders geignet für Zirkulationssysteme durch sehr niedrigen Öffnungsdruck, EPDM-Sitzdichtung, wartungsfreie Spindelabdichtung mit selbstfettender EPDM-Lippendichtung, unter Druck austauschbar, Kegel drehbar gelagert, gegen Druckschläge gesichert, Außengewinde für flachdichtende Verschraubungen, mit Entleerstopfen, mit Möglichkeit zur Aufnahme für Temperaturfühler Pt 1000 oder Thermometer mittels optional erhältlicher Tauchhülse, mit Prüfeinrichtung, Spindelgewinde außerhalb des Mediums, kontrollierbare RV-Patrone als Kunststoff-Strömungskörper, verschleißfester Ventilsitz aus Edelstahl, mit braunem Handrad, totraumfrei, für waagerechten und senkrechten Einbau geeignet, mit Absperrfunktion zur Wartung, DVGW-Zulassung, KIWA-Zulassung, Kunststoffteile mit KTW- und W270-Zulassung, bis DN 32 Schallschutzzulassung nach DIN EN ISO 3822 Klasse 1, DIN EN 13959, Druckstufe PN 10, max. Betriebstemperatur 65 °C, kurzfristige Spitzentemperatur 90 °C

einschl. Verschraubungs- und Dichtungsmaterial  und Übergang auf die Wasserzähleranschlussgarnitur bzw. Edelstahlpressfittingsystem

Fabrikat:  Kemper
Typ:  Kombi-RV-Ventil
Dimension:  DN 32

o.glw.

Fabrikat:  '..........'........................................''

Typ:  '..........'........................................''
Menge: 1,000 St

**01.02.0011 Freistromventil DN 32**
Freistromventil DN 32
mit Entleerstopfen, AG, Figur 173 2G, mediumberührte Metallteile aus entzinkungsfreiem und korrosionsbeständigem Rotguss, beständig gegen aggressives Wasser, 10 Jahre Gewährleistung, EPDM-Sitzdichtung, wartungsfreie Spindelabdichtung mit selbstfettender EPDM-Lippendichtung, unter Druck austauschbar, Kegel drehbar gelagert, gegen Druckschläge gesichert, Außengewinde für flachdichtende Verschraubungen, mit Entleerstopfen, mit Möglichkeit zur Aufnahme für Temperaturfühler Pt 1000 oder Thermometer mittels optional erhältlicher Tauchhülse, Spindelgewinde außerhalb des Mediums, verschleißfester Ventilsitz aus Edelstahl bis DN 50, mit rotem Handrad, totraumfrei, DVGW-Zulassung, ÖVGW-Zulassung, WRAS-Zulassung, Kunststoffteile mit KTW- und W270-Zulassung, bis DN 32 Schallschutzzulassung nach DIN EN ISO 3822 Klasse 1, DIN EN 1213, Druckstufe PN 16, max. Betriebstemperatur 110 °C

mit Entleerung

einschl. Verschraubungs- und Dichtungsmaterial  und Übergang auf die Wasserzähleranschlussgarnitur bzw. Edelstahlpressfittingsystem

Fabrikat:  Kemper
Typ:  Weser
Dimension:  DN 32

o.glw.

Fabrikat:  '..........'........................................''

Typ:  '..........'........................................''
Menge: 1,000 St

*Hinweis: Vor Bestellung der Anschlussgarnitur ist dies mit dem zuständigen Versorgungsunternehmen abzustimmen.*

**01.02.0012 Wasserzähleranschlussgarnitur DN 32**
Menge: 1,000 St

**01.02.0013 Druckminderer-Filter-Kombination, DN 32**
Druckminderer-Filter-Kombination, DN 32
Figur 713 0G, mechanisch wirkender, manueller Rückspülfiter, Druckregler mit druckentlastetem Einsitzventil und Vordruckentlastung, Innenteile aus Rotguss, Edelstahl und Kunststoff, automatische differenzdruckgesteuerter Anzeige bei Verschmutzung des Filters, lichtundurchlässige Filtertasse zum Schutz vor Veralgung, mit Anschlussflansch und hochwertiger Bedieneinheit aus Rotguss für den Rückspül- und Ablassvorgang, Ventilgehäuse aus transparentem Kunststoff, Ausgangsdruck individuell an arretierbarem Kunststoffeinstellrad mit Anzeigeskala einstellbar, Druckminderer komplett wartungsfähig, integrierter eingangsseitiger Edelstahl-Schmutzfänger, Außengewinde für flachdichtende Verschraubungen, Filtereinsatz komplett austauschbar, drehbare Ablaufvorrichtung nach DIN EN 1717, totraumfrei, Einbaulage waagerecht und senkrecht, Ablaufventil unten, Monatswartungsanzeige zur Einhaltung der Rückspülintervalle, inkl. Manometer für Hinterdruck, inkl. Sechskantschlüssel, inkl. Rotguss Basis-Modul, DVGW-Zulassung, Kunststoffteile mit KTW-Zulassung, bis DN 32 Schallschutzzulassung nach DIN EN ISO 3822 Klasse 1, DIN EN 1213 / DIN EN 13443 / DIN EN 1567, Druckstufe PN 16, max. Betriebstemperatur 30 °C, min. Vordruck 0,2 MPa, min. Ausgangsdruck 0,15 MPa, max. Ausgangsdruck 0,55 MPa, werksseitige Voreinstellung 0,4 MPa, untere Durchlassweite 90 µm, obere Durchlassweite 125 µm

KEMPER Druckminderer-Filter- Kombination Außengewinde für flachdichtende Verschraubungen, DN 32

inkl. Manometer

einschl., Verschraubungs- und Dichtungsmaterial  und Übergang auf das Edelstahlpresssystem

Fabrikat:  Kemper
Dimension:  DN 32

o.glw.

Fabrikat:  '..........'........................................''

Typ:  '..........'........................................''
Menge: 1,000 St

**01.02.0014 Probenahmeventil aus Rotguss,**
Probenahmeventil aus Rotguss,
zur Probenahme von Trinkwasser zur Bestimmung mikrobiologischer und chemischer Parameter nach TrinkwVO in Kalt - und Warmwasserinstallationssystemen, bestehend aus Rotguss im mediumberührten Bereich, absperrbar mittels beiliegendem Inbusschlüssel SW 5, Rotguss-Ventilkörper 360brvbar; drehbar, mit abflammbarem und drehbarem Edelstahl-Auslaufbogen, DN 8 (G 1/4") für Ventile und Verschraubungen von DN 15 bis DN 50 (bei Flanscharmaturen von DN 15 bis DN 25) Figur 187 00 006

Für die Ausschreibung gewähltes Fabrikat:

Fabrikat Kemper

o.glw.

Fabrikat:  '..........'........................................''

Typ:  '..........'........................................''

einschließlich Übergänge und Zubehör
Menge: 1,000 St

*Hinweis*

*Hinweis: Außenwasserversorgung*

**01.02.0015 Frostsichere Außenarmatur, mit Griff,**
Frostsichere Außenarmatur, mit Griff,
Bausatzausführung, Figur 574 00, geeignet für die Rohbauinstallation und für die nachträgliche Installation bei bereits fertigestellter Außenwand, im geschlossenen Zustand mediumberührte Metallteile aus entzinkungsfreiem und korrosionsbeständigem Rotguss, beständig gegen aggressives Wasser, universelle Baulänge für alle gängigen Einbautiefen, mit Bediengriff, Innenoberteil für schnellen Öffnungsvorgang (zwei Umdrehungen), hohe Auslaufleistung 40 l / min (1 bar), EPDM-Sitzdichtung, Kegel mit innen liegender RV-Feder, verlängerbar durch optional erhältliches Verlängerungsset, mit Funktionsbelüfter zur automatischen Entleerung, integrierter RV und Rohrbelüfter als Sicherungskombination HD, Eingang Rohraußengewinde, matt verchromter Bediengriff mit blauem Signierplättchen, totraumfrei, inkl. Verdrehschutzmanschette, inkl. Schlauchkupplung für gängige Stecksysteme, DVGW Zulassung nach VP 648, ÖVGW-Zulassung, KIWA-Zulassung, SZU-Zulassung, Kunststoffteile mit KTW- und W270-Zulassung, Schallschutzzulassung nach DIN EN ISO 3822 Klasse 1, DIN EN 1717, min. Einbautiefe 150 mm, max. Einbautiefe 415 mm, Druckstufe PN 16, max. Betriebstemperatur 90 °C

DN 15 (R 1/2)

Für die Ausschreibung gewähltes Fabrikat:

Fabrikat Kemper Frosti-Plus

o.glw.

Fabrikat:  '..........'........................................''

Typ:  '..........'........................................''
Menge: 3,000 St

**01.02.0016 Bediengriff für Außenwasser,**
Bediengriff für Außenwasser,
abschließbar, Figur 575 00 003, zur Sicherung der Zapfstelle, zum nachträglichen Anbau auf das Auslaufgehäuse der Frostsicheren Außenarmaturen nach Figur 573 / 574 / 575 / 576 / 577, bestehend aus glanzverchromtem Bediengriff mit Schloss und zwei Bartschlüsseln, passend für alle Nennweiten

Für die Ausschreibung gewähltes Fabrikat:

Fabrikat Kemper Frosti-Plus

o.glw.

Fabrikat:  '..........'........................................''

Typ:  '..........'........................................''
Menge: 3,000 St

*Hinweis*

*Hinweis: Strangabsperrungen:*

**01.02.0017 Freistromventil DN 20 IG,**
Freistromventil DN 20 IG,
Figur-Nr. 190 02, DVGW- geprüft und Schallschutz-Prüfzeichen, PN 16, aus Rotguss,

einschl. Entleerung, Übergangsverschrau- bung auf Edelstahl-Pressfittingsystem und Dämmschale

Für die Ausschreibung gewähltes Fabrikat:

Fabrikat Kemper

o.glw.

Fabrikat:  '..........'........................................''

Typ:  '..........'........................................''
Menge: 2,000 St

**01.02.0018 Freistromventil DN 25 IG,**
Freistromventil DN 25 IG,
Figur-Nr. 109 02, DVGW- geprüft und Schallschutz-Prüfzeichen, PN 16, aus Rotguss,

einschl. Entleerung, Übergangsverschrau- bung auf Edelstahl-Pressfittingsystem und Dämmschale

Für die Ausschreibung gewähltes Fabrikat:

Fabrikat Kemper

o.glw.

Fabrikat:  '..........'........................................''

Typ:  '..........'........................................''
Menge: 2,000 St

**01.02.0019 Freistromventil DN 32 IG,**
Freistromventil DN 32 IG,
Figur-Nr. 109 02, DVGW- geprüft und Schallschutz-Prüfzeichen, PN 16, aus Rotguss,

einschl. Entleerung, Übergangsverschrau- bung auf Edelstahl-Pressfittingsystem und Dämmschale

Für die Ausschreibung gewähltes Fabrikat:

Fabrikat Kemper

o.glw.

Fabrikat:  '..........'........................................''

Typ:  '..........'........................................''
Menge: 2,000 St

*Hinweis*

**01.02.0020 Rohrleitungskennzeichnung**
Rohrleitungskennzeichnung
nach jeweiligen Durchflussstoff gemäß DIN 2403 als Einzeletikette, mehrzeilig bedruckt mit Richtungspfeilen, selbstklebende Folie, UV-beständig, temperaturbeständig - 40 °C bis + 120 °C

Format 26 x 126 mm
Menge: 10,000 St

**01.02.0021 Bezeichnungsschild Höhe 52 mm, Breite 100 mm**
Bezeichnungsschild Höhe 52 mm, Breite 100 mm
Farbe und Beschriftung nach Angaben des AG, Beschriftung mehrzeilig, Schild aus Aluminium, gefräst. Befestigen durch Schrauben.

Bezeichnungsschilder nach Anforderungen des Bauherren.
Menge: 10,000 St

*Hinweis: Hinweis Druckprüfung und Spülen*
Hinweis Druckprüfung und Spülen

Das Druckprüfen und Spülen der sanitären Rohrleitungen wird in der Grundinstallation bis zu den Leitungsabgängen in die jeweiligen Stockwerke durchgeführt.

Vor Inbetriebnahme der Anlagen sind sämtliche Anlagenteile einzuregulieren. Darüber sind Messprotokolle zu erstellen. Die Trinkwasseranlagen sind gem. DIN 1988 und DVGW - Arbeitsblatt W 291 zu spülen und zu desinfizieren. Ein Hygienenachweis ist beizubringen.

**01.02.0022 Durchführung von Druckprüfungen**
Durchführung von Druckprüfungen
gemäß der Druckprobenliste mit vorgegebenem Medium nach DIN EN 806 - 4 Dauer und Verfahren, inkl. aller zur Durchführung erforderlichen Gerätschaften wie Kompressoren, ggf. Pumpen zum Entsorgen der Mediums. Die Druckprüfungen sind mittels Schreiber zu dokumentieren. Dieser muss über eine geeignete Auflösung verfügen. Es ist einzukalkulieren, dass die Druckprüfungen ggf. in Teilabschnitten durchzuführen sind. Der hierfür erforderliche Zeit- und Materialaufwand ist einzukalkulieren.

Medium: Druckluft

Die Durchführung der Druckprüfungen sind Abschnittsweise gemäß der Bauab- schnitte / Baufortschritt durchzuführen.
Menge: 1,000 psch

**01.02.0023 Spülen der Trinkwasser-Installation vor Inbetriebnahme,**
Spülen der Trinkwasser-Installation vor Inbetriebnahme,
nach erfolgter Druckprüfung, nach DIN 1988 Teil 2, Abs. 11.2, Druckprüfung nach DIN 1988 Teil 2, Abs. 11.1.1 und 11.1.2.

Im Einzelnen ist durchzuführen:

1  Filterprüfung auf DIN/DVGW gerechte
  Ausführung, ggf. Filter rückspülen
  bzw. austauschen.

2  Verbinden der Rohrleitungen mit dem
  Spülgerät über flexible Schläuche ggf.
  bei Rohrlängen über 100 m abschnittweise Durchführung der Spülung.

3  Bereitstellen ölfreier Druckluft.

4  Demontage der für die Spülung zu
  entfernen den Installationsteile wie
  Baustopfen, Oberteile von Be- und
  Entlüftern, Wasserzähl  einrichtung
  usw.

5  Montage der Spüleinrichtung, z. B.
  Abdeckflansche für Wasserzähler ect.
  mit Anschluss der Spülschläuche an
  ausreichend dimensionierten Abfluss
  mit Sicherungen gegen Druck wedeln.

6  Schutzbestimmter Bauteile durch
  Kurzschließen bzw. Umgehen von
  Geräten.

7  Durchführen der Spülung nach
  DIN 1988, Teil 2, Abs. 11.2.

8  Nach der Spülung wiederherstellen der
  ursprünglichen Installationen mit
  Dichtheitsprüfung.

9  Bestätigung der DIN-Spülung,
  Abs. 11.3, Betriebnahme und Übergabe
  eines Spülprotokolls an den
  Auftraggeber.

Es ist einzukalkulieren, dass die Druckprüfungen ggf. in Teilabschnitten durchzuführen sind. Der hierfür erforderliche Zeit- und Materialaufwand ist einzukalkulieren.

Medium: Trinkwasser
Menge: 1,000 psch

*Hinweis: Hinweis Hausanschluss*
Hinweis Hausanschluss

Vor Einlass des Trinkwassers in die Gebäudeinstallation ist die Beprobung an der Gebäudeeinführung vorzunehmen.
Das Ergebnis ist abzuwarten.

*Hinweis*

*Hinweis: Vorbemerkung*
Vorbemerkung
Hygienisch-mikrobiologische Untersuchung
Der Errichter der Anlage hat unmittelbar nach der Befüllung den Nachweis der einwandfreien Trinkwasserbeschaffenheit zu erbringen. Die Untersuchung soll eine Aussage über eine mögliche Kontamination eines Systems mit Legionellen oder anderen mikrobiologischen Verunreinigungen sowie deren Ausmaß liefern, um eine Bewertung und ggf. geeignete Abwehrmaßnahmen vornehmen zu können.

·  mikrobiologische Parameter (VDI/DVGW 6023, Parameter nach Tabelle 1) im Kaltwasser.
·  Orientierende Untersuchung auf Legionellen im Warmwasser und Zirkulationsnetz (DVGW Arbeitsblatt W551).

Die Untersuchung ist durch ein unabhängiges, nach ISO 17025 akkreditiertes Institut sowie nach den anerkannten Verfahren durchzuführen. Die Probenahme hat nach ISO 19458 zu erfolgen.
Die Dokumentation sämtlicher durchgeführter Arbeiten einschließlich den Untersuchungsberichten ist nach Fertigstellung dem Bauherrn sowie der Bauleitung zu übergeben.
Die Festlegung der Probenahmestellen erfolgt im Vorfeld durch die Bauleitung.

**01.02.0024 mikrobiologische Trinkwasseruntersuchung**
mikrobiologische Trinkwasseruntersuchung
wie zuvor beschrieben
Menge: 1,000 St

**01.02.0025 Legionellenuntersuchung**
Legionellenuntersuchung
wie zuvor beschrieben
Menge: 1,000 St

*Hinweis*
Anforderungen Brandschutzmörtel

Brandschutzspachtelmasse,- coatings,- silikone nach QNG-313, Pos. 13.2
Ausschluss von Chlorparaffinen C10-C>17 / CP (maximal zulässiger Grenzwert 0,1 Massenprozent);Ausschluss von Polybromierten Biphenylen / PBB (maximal zulässiger Grenzwert 0,1 Massenprozent);Ausschluss Polybromierter Diphenylether / PBDE (maximal zulässiger Grenzwert 0,1 Massenprozent);Ausschluss von Tris(2-chlorethyl)phosphat / TCEP (maximal zulässiger Grenzwert 0,1 Massenprozent).

Produktdokumentation / Mindestens vorzulegen sind hierfür:
- Technsiches Datenblatt
- Sicherheitsdatenblatt
- Herstellererklärung zu Inhaltsstoffen

**01.02.0026 Brandschutzmörtel zur Rohrabschottung**
Brandschutzmörtel zur Rohrabschottung
in Massivwand/-decke.

Brandschutzabschottung von brennbaren Rohren ≤ 160 mm mit CP 644 Manschette (teilweise CP 648 möglich),
nicht brennbare Rohre ≤ 168 mm (Kupfer bis ≤ 88,9 mm) mit Isolierung aus Mineralwolle (Schmelzpunkt ≥ 1000°C),
nicht brennbare Rohre mit brennbarer Elastomer Schaum Isolierung ≤ 108 mm mit CP 647i,
Schottstärke ≥ 150 mm,
Aufleisten der Wandstärke auf notwendige Schottstärke bauseits.

Feuerwiderstandsklasse feuerbeständig

Montagehinweis:
Es sind die jeweilig in der Zulassung geregelten Materialien und Mindestabstände zu beachten.
Max. Schottgröße Wand 1200 x 2000 mm, Decke 1000 mm x unbegrenzt.
Max. Belegung 60 % der Öffnungsgröße.
Kombinationsmöglichkeiten zur Nachbelegung mit anderen Brandschutzprodukten möglich.

Kennzeichnung mit einem Ausführungsschild.
Fachgerechter Einbau und Verwendung.
Auf eine rauchgasdichte Ausführung ist zu achten.

Allgemeine Bauartgenehmigung Z-19.53-2389
Öffnungsfläche: 0,3m², Zusatzprodukte separat, zu kalkulierender Belegungsgrad 30 %,

Für die Ausschreibung gewähltes Fabrikat:

Fabrikat:  Hilti
Typ:  HILTI  CP 636

Lieferung und Montage System HILTI CP 636 Brandschutzmörtel

o.glw.

Fabrikat:  '..........'........................................''

Typ:  '..........'........................................''
Menge: 20,000 kg

**01.02.0027 Form-/Hohlprofilstahlkonstruktion Stahl verz**
STLB-Bau 2022-04 042
Form-/Hohlprofilstahlkonstruktion, aus verzinktem Stahl, für Stütz-, Hänge-, Trag- und Sonderbefestigung, der rechnerische Nachweis der Tragfähigkeit ist auf Verlangen vorzulegen, Arbeitshöhe des Montageortes bis 3,5 m über der Standfläche des hierfür erforderlichen Gerüstes.
Menge: 100,000 kg

#### 01.03 Titel Enthärtungsanlage mit Zubehör

**01.03.0001 Enthärtungsanlage**
Enthärtungsanlage

Anlage entspricht den Vorgaben der DIN 19636 und DIN EN14743 und ist zur DVGW Prüfung angemeldet. Vollautomatisch arbeitende Anlage mit mengengesteuerter Regenerationsauslösung und Proportionalbesalzung zur Einsparung von Salz und Regenerationswasser. Mit integrierter Verschneideeinrichtung, und einstellbarer Chlorelektrolysezelle zur Desinfektion der Anlage bei jeder Regeneration.

Bestehend aus:
1 Behälter aus GFK inkl. Harzfüllung Berkoresin, elektronisches Steuerventil mit Mikroprozessorsteuerung und integriertem Wasserzähler zur Mengensteuerung, Multi-Color Display mit Statusanzeige. Anzeige des Betriebszustandes, des aktuellen Durchflusses, der Restmenge bis zur nächsten Regeneration. Steuerung inkl. auswertbarem Betriebsdaten-Speicher und Wartungsanzeige.

Integrierte Hygiene-Funktion durch einstellbare Chlorelektrolysezelle.

Alle Anlagenteile aus korrosionsbeständigen Materialien.

1 Anlagengehäuse mit integriertem Solebehälter.

1 Härtebestimmungsgerät.

1 Ventilblock mit 4 Schaltstellungen (Betrieb, Service, Bypass, Absperren) zur direkten Montage am Steuerkopf.

1 Satz Anschlussschläuche R 1“.

Produktmerkmale:
- Reduzierter Wasser- und Salzverbrauch durch Proportionalbesalzung,
- Integrierte Verschneideeinrichtung,
- Intuitives Mehrfarben-Display,
- Inkl. Anschlussschläuche und Ventilblock.

Technische Daten:
Nennvolumenstrom*: 4,9 m³/h
*bei dp 1 bar und Verschnitt von 20 °dH auf 8°dH
Min. Volumenstrom: 0,8 m³/h
Max. Volumenstrom: 7,8 m³/h
Kapazität: 98 °dH x m³
Arbeitsbereich: 2,5 - 6,0 bar
Druckklasse: PN 8,5
zul. Betriebstemperatur: 5 - 25 °C
zul. Umgebungstemperatur: 5 - 35°C
Anschlüsse: R 1"
Breite: 370 mm
Höhe: 1085 mm
Tiefe: 740 mm
Spannungsversorgung: 100 - 230 V
50/60 Hz
Ident-Nr.: PRSFGU307651
o.glw.

Für die Ausschreibung gewähltes Fabrikat:

Fabrikat BerkeSOFT mini 35

o.glw.

Fabrikat:  '..........'........................................''

Typ:  '..........'........................................''
Menge: 1,000 St

**01.03.0002 Regenerationssalz**
Regenerationssalz

Hochwirksames Regenerationssalz in Tablettenform zur Herstellung einer qualitativ hochwertigen Solelösung zur Regeneration von Ionenaustauschern.

Sack 25 kg.

Ident-Nr.: CHGURG0515
o.glw.

Fabrikat:  '..........'........................................''

Typ:  '..........'........................................''
Menge: 1,000 St

**01.03.0003 Störmelderelais-Kit**
Störmelderelais-Kit

für Enthärtungsanlagen

o.glw.

Fabrikat:  '..........'........................................''

Typ:  '..........'........................................''
Menge: 1,000 St

**01.03.0004 Salzmangelanzeige KQ**
Salzmangelanzeige KQ
Überwachung des Salzstandes

Steuergerät mit Signalanzeige und GLT-Anschluss, inkl. Niveau-Messsonde, arbeitend nach dem kapazitiven Messprinzip zur Installation außen am Solebehälter zur berührungslosen Überwachung des Salzstandes im Solebehälter.

Bestehend aus:
1 Schaltverstärker mit Netzanschluss 230 V, 50 Hz, mit Signal - LED sowie GLT Kontakt, Schaltverstärker mit programmierbarer Schaltverzögerung.

1 kapazitiver Sensor mit Anschlusskabel.
Ident-Nr.: SAEGIE311948

o.glw.

Fabrikat:  '..........'........................................''

Typ:  '..........'........................................''
Menge: 1,000 St

**01.03.0005 Elektrisches Anklemmen**
Elektrisches Anklemmen
der bauseits verlegten Kabel und Erstellung Kabelzugliste für den bauseitigen Kabelzug für zuvor beschriebene Anlage
Menge: 1,000 St

**01.03.0006 Inbetriebnahme & Einweisung**
Inbetriebnahme & Einweisung

Inbetriebnahme der vorstehend beschriebenen Anlage und Einweisung durch den Berkefeld-Werkskundendienst, nach bauseits erfolgter Montage.

Eine Einweisung des bei der Inbetriebnahme anwesenden Betriebspersonals erfolgt im Zuge der Inbetriebnahme kostenlos, ansonsten gegen gesonderte Berechnung.
Menge: 1,000 St

#### 01.04 Titel Installationssystem

*Hinweis: Vorbeschrieb Installationssystem*
Vorbeschrieb Installationssystem
in Trockenbauweise
Schallschutz
1. erfüllt den Standard Schallschutz
für den fremden schutzbedürftigen Bereich
(Diagonal darunter liegender Raum) nach DIN 4109
mit einem Installationsgeräuschpegel von
17 bis 18 dB(A)
2. erfüllt die Erhöhten Anforderungen für den
fremden schutzbedürftigen Bereich
(diagonal darunter liegender Raum) nach DIN 4109,
Beiblatt 2 mit einem Installationsgeräuschpegel von
17 bis 18 dB(A) und nach VDI 4100:2007-08 mit einem
Installationsgeräuschpegel mit Betätigungsgeräuschen
von 20 bis 23 dB(A)
3. erfüllt teilweise die erhöhten Anforderungen im
angrenzenden Raum des eigenen schutzbedürftigen
Bereiches als Vorwand nach VDI 4100:2007-08 mit einem
Installationsgeräuschpegel mit Betätigungsgeräuschen
von 30 dB(A)

Statik
Das System erfüllt mit der
dazugehörigen Systembeplankung und den Montageelementen
die Anforderungen nach DIN 4103 und die nach VDI 6000
Blatt 1, Abschnitt 8 geforderten Werte für aufzunehmende Gewichtsbelastungen
für Wand- WC und Bidet von 4000 N (400 kg),
für Waschtisch und Urinal von 1500 N (150 kg)
und für Stütz- und Haltegriffe von 1000 N (100 kg).

Geeignet für Einbaubereich 1 (Bereiche mit geringer
Menschenansammlung) und Einbaubereich 2 (Bereiche mit
großer Menschenansammlung) gemäß DIN 4103-1:2015-06

Feuchtigkeitsschutz
Das System erfüllt mit der dazugehörigen Systembeplankung die
bauordnungsrechtlichen Anforderungen nach § 13 der
Musterbaurodnung (MBO). Für die Wassereinwirkungsklassen W2-I und W3-I nach DIN 18534-1 ist die Verwendnung der zementgebundenen mineralischen Bauplatte Geberit Aquapaneel Pro notwendig.
Maßgebend für den Feuchtigkeitsschutz in diesem Bereich ist die richtige Wandabdichtung.
Dabei sind nur Flächenabdichtsysteme mit Verwendbarkeitsnachweis (AbP) möglich.

Das Installationssystem besteht aus nicht vormontierten Einzelbauteilen für das Tragsystem, Montageelementen und der Systembeplankung:

Tragsystem
Im Wesentlichen bestehend aus vollsymmetrischen verzinkten Stahlprofilen (3,2 x 3,2 cm), Montagewinkeln, Verbindungsstücken und metallischen handverschließbaren Profilverbindern.

Montageelemente
Vormontierte Montageelemente zur Aufnahme von Sanitärausstattungsgegenständen. Die Montageelemente
sind zur Aufnahme wandhängender Konsollasten bei WC,
Bidet, WT und Urinal geeignet. Für den barrierefreien Bereich der Sanitäranlagen gibt es spezielle Montageelemente, die Konsollasten bis zu 100 kg aufnehmen können.

Für das ausgeschriebene Produkt liegt eine Haftungsübernahmevereinbarung zwischen dem Hersteller und dem ZVSHK bzw. dem BTGA vor.

Systembeplankung
Bestehend aus 1,8 cm starken einlagigen Gipskartonpaneel für den bauaufsichtlich nicht geregelten Bereich für geringe und mäßige
Feuchtigkeitsbeanspruchung (Beanspruchungsklassen 0 und A01) oder 1,8 cm starken zementebundene Kalziumsilikatpaneel für den bauaufsichtlich geregelten Bereich für hohe Feuchtigkeitsbeanspruchung nach Bauregelliste A Teil 2 (Beanspruchungsklasse A1) zur Herstellung einer verfliesungsfähigen Oberfläche nach Qualitätsstufe Q2.
Die Systembeplankung ist einlagig mit selbstbohrenden Paneelschrauben vertikal ausgerichtet aufzubringen (einschließlich aller Ausschnitte und Bohrungen für die Sanitärausstattungsgegenstände mit Dichtungs- und Schallschutzelementen). Die Bauwerksanschlüsse sind
mit Fugenband für den Schallschutz an gefliesten oder geputzten Oberflächen und Leichtbauwänden auszuführen.

Verarbeitung
Die Verarbeitung und Montage ist nach den aktuellsten herstellerspezifischen Vorschriften der technischen Unterlagen und den Montageanleitungen sowie der Einhaltung einschlägiger Normen durchzuführen. Die Systemgrenzen sind bei der Erstellung zu beachten.

Fabrikat: Geberit GIS

o.glw.

Fabrikat:  '........................................'

Typ:  '........................................'

*Hinweis: Installationswände*

**01.04.0001 Position: EG Küche**
Installationswand (raumhoch) Trennwand
an einer Massivwand einseitig befestigt
Zur Erstellung einer tragfaehigen Installationswand aus nicht vormontierten Einzelbauteilen, einschliesslich verfliesungsfaehiger Oberflaeche.

Entsprechend der Schallschutzpruefung
mit Trennstreifen und Korkplatten.

Beplankung mit System-Paneel

einschließlich Zusatzmaterial zur Befestigung der
Montageelemente fuer folgende Einrichtungsgegenstaende
oder Armaturen (die Montageelemente/Armaturen sind
separat ausgeschrieben):

  1,0  Stk.  Geschirrspüler
  Montageelement
  1,0  Stk.  Küchenspüle Standarmatur
  Montageelement

Installationswandhoehe: 309,5cm (inkl.Fubo: 0,0cm)
Installationswandbreite: 298,8cm
Installationswandtiefe: 25,0cm
Menge: 1,000 Stk

**01.04.0002 Position: EG WC barrfr.**
Installationswand (teilhoch) Vorwand
an einer Massivwand beidseitig befestigt
Zur Erstellung einer tragfaehigen Installationswand aus nicht vormontierten Einzelbauteilen, einschliesslich verfliesungsfaehiger Oberflaeche.

Entsprechend der Schallschutzpruefung
mit Trennstreifen und Korkplatten.

Beplankung mit System-Paneel

einschließlich Zusatzmaterial zur Befestigung der
Montageelemente fuer folgende Einrichtungsgegenstaende
oder Armaturen (die Montageelemente/Armaturen sind
separat ausgeschrieben):

  2,0  Stk.  Montageplatte vertikal
  Montageplatte 31 x  58 cm
  1,0  Stk.  Wand-WC - UP-Spülkasten, Bet. vorne
  Montageelement Sigma, 114 cm

Installationswandhoehe: 115,0cm (inkl.Fubo: 0,0cm)
Installationswandbreite: 252,5cm
Installationswandtiefe: 20,5cm
Menge: 1,000 Stk

**01.04.0003 Position: EG WC barrfr.**
Installationswand (raumhoch) Vorwand
an einer Massivwand einseitig befestigt
Zur Erstellung einer tragfaehigen Installationswand aus nicht vormontierten Einzelbauteilen, einschliesslich verfliesungsfaehiger Oberflaeche.

Entsprechend der Schallschutzpruefung
mit Trennstreifen und Korkplatten.

Beplankung mit System-Paneel

einschließlich Zusatzmaterial zur Befestigung der
Montageelemente fuer folgende Einrichtungsgegenstaende
oder Armaturen (die Montageelemente/Armaturen sind
separat ausgeschrieben):

  1,0  Stk.  Wand-WC - UP-Spülkasten, Bet. vorne
  Montageelement Sigma, 114 cm
  1,0  Stk.  Waschtisch für Standarmatur
  Montageelement

Installationswandhoehe: 309,5cm (inkl.Fubo: 0,0cm)
Installationswandbreite: 346,0cm
Installationswandtiefe: 20,5cm
Menge: 1,000 Stk

**01.04.0004 Position: EG WC Personal**
Installationswand (raumhoch) Trennwand
an einer Massivwand beidseitig befestigt
Zur Erstellung einer tragfaehigen Installationswand aus nicht vormontierten Einzelbauteilen, einschliesslich verfliesungsfaehiger Oberflaeche.

Entsprechend der Schallschutzpruefung
mit Trennstreifen und Korkplatten.

Beplankung mit System-Paneel

einschließlich Zusatzmaterial zur Befestigung der
Montageelemente fuer folgende Einrichtungsgegenstaende
oder Armaturen (die Montageelemente/Armaturen sind
separat ausgeschrieben):

  1,0  Stk.  Waschtisch für Standarmatur
  Montageelement

Installationswandhoehe: 309,5cm (inkl.Fubo: 0,0cm)
Installationswandbreite: 257,7cm
Installationswandtiefe: 18,0cm
Menge: 1,000 Stk

**01.04.0005 Position: EG-Sanitär-Bereich U3**
Installationswand (raumhoch) Vorwand
an einer Massivwand beidseitig befestigt
Zur Erstellung einer tragfaehigen Installationswand aus nicht vormontierten Einzelbauteilen, einschliesslich verfliesungsfaehiger Oberflaeche.

Entsprechend der Schallschutzpruefung
mit Trennstreifen und Korkplatten.

Beplankung mit System-Paneel

einschließlich Zusatzmaterial zur Befestigung der
Montageelemente fuer folgende Einrichtungsgegenstaende
oder Armaturen (die Montageelemente/Armaturen sind
separat ausgeschrieben):

  5,0  Stk.  Wand-WC - UP-Spülkasten, Bet. vorne
  Montageelement Sigma, 114 cm

Installationswandhoehe: 309,5cm (inkl.Fubo: 0,0cm)
Installationswandbreite: 415,0cm
Installationswandtiefe: 20,5cm
Menge: 1,000 Stk

**01.04.0006 Position: EG-Sanitär-Bereich U3**
Installationswand (raumhoch) Trennwand
freistehend
Zur Erstellung einer tragfaehigen Installationswand aus nicht vormontierten Einzelbauteilen, einschliesslich verfliesungsfaehiger Oberflaeche.

Entsprechend der Schallschutzpruefung
mit Trennstreifen und Korkplatten.

Beplankung mit System-Paneel

einschließlich Zusatzmaterial zur Befestigung der
Montageelemente fuer folgende Einrichtungsgegenstaende
oder Armaturen (die Montageelemente/Armaturen sind
separat ausgeschrieben):

  4,0  Stk.  Bambini Spiel-und
  Waschtischlandschaft für Standarmatur
  Bambini Spiel- und Waschlandschaft,
  zwei Waschtischarmaturen, tiefes Becken

Installationswandhoehe: 309,5cm (inkl.Fubo: 0,0cm)
Installationswandbreite: 180,0cm
Installationswandtiefe: 25,0cm
Menge: 1,000 Stk

**01.04.0007 Position: EG-Sanitär-Bereich U3**
Installationswand (raumhoch) Vorwand
an einer Massivwand beidseitig befestigt
Zur Erstellung einer tragfaehigen Installationswand aus nicht vormontierten Einzelbauteilen, einschliesslich verfliesungsfaehiger Oberflaeche.

Entsprechend der Schallschutzpruefung
mit Trennstreifen und Korkplatten.

Beplankung mit System-Paneel

einschließlich Zusatzmaterial zur Befestigung der
Montageelemente fuer folgende Einrichtungsgegenstaende
oder Armaturen (die Montageelemente/Armaturen sind
separat ausgeschrieben):

  1,0  Stk.  Küchenspüle Standarmatur
  Montageelement

Installationswandhoehe: 309,5cm (inkl.Fubo: 0,0cm)
Installationswandbreite: 415,0cm
Installationswandtiefe: 14,0cm
Menge: 1,000 Stk

**01.04.0008 Position: OG WC-Personal**
Installationswand (raumhoch) Vorwand
an einer Massivwand beidseitig befestigt
Zur Erstellung einer tragfaehigen Installationswand aus nicht vormontierten Einzelbauteilen, einschliesslich verfliesungsfaehiger Oberflaeche.

Entsprechend der Schallschutzpruefung
mit Trennstreifen und Korkplatten.

Beplankung mit System-Paneel

einschließlich Zusatzmaterial zur Befestigung der
Montageelemente fuer folgende Einrichtungsgegenstaende
oder Armaturen (die Montageelemente/Armaturen sind
separat ausgeschrieben):

  2,0  Stk.  Wand-WC - UP-Spülkasten, Bet. vorne
  Montageelement Sigma, 114 cm

Installationswandhoehe: 309,5cm (inkl.Fubo: 0,0cm)
Installationswandbreite: 257,7cm
Installationswandtiefe: 20,5cm
Menge: 1,000 Stk

**01.04.0009 Position: OG WC-Personal**
Installationswand (raumhoch) Vorwand
an einer Massivwand beidseitig befestigt
Zur Erstellung einer tragfaehigen Installationswand aus nicht vormontierten Einzelbauteilen, einschliesslich verfliesungsfaehiger Oberflaeche.

Entsprechend der Schallschutzpruefung
mit Trennstreifen und Korkplatten.

Beplankung mit System-Paneel

einschließlich Zusatzmaterial zur Befestigung der
Montageelemente fuer folgende Einrichtungsgegenstaende
oder Armaturen (die Montageelemente/Armaturen sind
separat ausgeschrieben):

  1,0  Stk.  Waschtisch für Standarmatur
  Montageelement

Installationswandhoehe: 309,5cm (inkl.Fubo: 0,0cm)
Installationswandbreite: 171,8cm
Installationswandtiefe: 14,0cm
Menge: 1,000 Stk

**01.04.0010 Position: OG WC-Personal**
Installationswand (raumhoch) Vorwand
an einer Massivwand beidseitig befestigt
Zur Erstellung einer tragfaehigen Installationswand aus nicht vormontierten Einzelbauteilen, einschliesslich verfliesungsfaehiger Oberflaeche.

Entsprechend der Schallschutzpruefung
mit Trennstreifen und Korkplatten.

Beplankung mit System-Paneel

einschließlich Zusatzmaterial zur Befestigung der
Montageelemente fuer folgende Einrichtungsgegenstaende
oder Armaturen (die Montageelemente/Armaturen sind
separat ausgeschrieben):

  1,0  Stk.  Waschtisch für Standarmatur
  Montageelement

Installationswandhoehe: 309,5cm (inkl.Fubo: 0,0cm)
Installationswandbreite: 156,0cm
Installationswandtiefe: 14,0cm
Menge: 1,000 Stk

**01.04.0011 Position: OG-Sanitär-Bereich Ü3 links**
Installationswand (raumhoch) Vorwand
an einer Massivwand beidseitig befestigt
Zur Erstellung einer tragfaehigen Installationswand aus nicht vormontierten Einzelbauteilen, einschliesslich verfliesungsfaehiger Oberflaeche.

Entsprechend der Schallschutzpruefung
mit Trennstreifen und Korkplatten.

Beplankung mit System-Paneel

einschließlich Zusatzmaterial zur Befestigung der
Montageelemente fuer folgende Einrichtungsgegenstaende
oder Armaturen (die Montageelemente/Armaturen sind
separat ausgeschrieben):

  1,0  Stk.  Duschwanne für UP-Armatur
  Montageplatte
  3,0  Stk.  Wand-WC - UP-Spülkasten, Bet. vorne
  Montageelement Sigma, 114 cm
  1,0  Stk.  Waschtisch für Standarmatur
  Montageelement

Installationswandhoehe: 309,5cm (inkl.Fubo: 0,0cm)
Installationswandbreite: 415,0cm
Installationswandtiefe: 20,5cm
Menge: 1,000 Stk

**01.04.0012 Position: OG-Sanitär-Bereich Ü3 links**
Installationswand (raumhoch) Vorwand
an einer Massivwand beidseitig befestigt
Zur Erstellung einer tragfaehigen Installationswand aus nicht vormontierten Einzelbauteilen, einschliesslich verfliesungsfaehiger Oberflaeche.

Entsprechend der Schallschutzpruefung
mit Trennstreifen und Korkplatten.

Beplankung mit System-Paneel

einschließlich Zusatzmaterial zur Befestigung der
Montageelemente fuer folgende Einrichtungsgegenstaende
oder Armaturen (die Montageelemente/Armaturen sind
separat ausgeschrieben):

  2,0  Stk.  Wand-WC - UP-Spülkasten, Bet. vorne
  Montageelement Sigma, 114 cm

Installationswandhoehe: 309,5cm (inkl.Fubo: 0,0cm)
Installationswandbreite: 415,0cm
Installationswandtiefe: 20,5cm
Menge: 1,000 Stk

**01.04.0013 Position: OG-Sanitär-Bereich Ü3 links**
Installationswand (raumhoch) Trennwand
freistehend
Zur Erstellung einer tragfaehigen Installationswand aus nicht vormontierten Einzelbauteilen, einschliesslich verfliesungsfaehiger Oberflaeche.

Entsprechend der Schallschutzpruefung
mit Trennstreifen und Korkplatten.

Beplankung mit System-Paneel

einschließlich Zusatzmaterial zur Befestigung der
Montageelemente fuer folgende Einrichtungsgegenstaende
oder Armaturen (die Montageelemente/Armaturen sind
separat ausgeschrieben):

  4,0  Stk.  Bambini Spiel-und
  Waschtischlandschaft für Standarmatur
  Bambini Spiel- und Waschlandschaft,
  zwei Waschtischarmaturen, tiefes Becken

Installationswandhoehe: 309,5cm (inkl.Fubo: 0,0cm)
Installationswandbreite: 180,0cm
Installationswandtiefe: 25,0cm
Menge: 1,000 Stk

**01.04.0014 Position: OG-Sanitär-Bereich Ü3 rechts**
Installationswand (raumhoch) Vorwand
an einer Massivwand beidseitig befestigt
Zur Erstellung einer tragfaehigen Installationswand aus nicht vormontierten Einzelbauteilen, einschliesslich verfliesungsfaehiger Oberflaeche.

Entsprechend der Schallschutzpruefung
mit Trennstreifen und Korkplatten.

Beplankung mit System-Paneel

einschließlich Zusatzmaterial zur Befestigung der
Montageelemente fuer folgende Einrichtungsgegenstaende
oder Armaturen (die Montageelemente/Armaturen sind
separat ausgeschrieben):

  5,0  Stk.  Wand-WC - UP-Spülkasten, Bet. vorne
  Montageelement Sigma, 114 cm

Installationswandhoehe: 309,5cm (inkl.Fubo: 0,0cm)
Installationswandbreite: 415,0cm
Installationswandtiefe: 20,5cm
Menge: 1,000 Stk

**01.04.0015 Position: OG-Sanitär-Bereich Ü3 rechts**
Installationswand (raumhoch) Trennwand
freistehend
Zur Erstellung einer tragfaehigen Installationswand aus nicht vormontierten Einzelbauteilen, einschliesslich verfliesungsfaehiger Oberflaeche.

Entsprechend der Schallschutzpruefung
mit Trennstreifen und Korkplatten.

Beplankung mit System-Paneel

einschließlich Zusatzmaterial zur Befestigung der
Montageelemente fuer folgende Einrichtungsgegenstaende
oder Armaturen (die Montageelemente/Armaturen sind
separat ausgeschrieben):

  4,0  Stk.  Bambini Spiel-und
  Waschtischlandschaft für Standarmatur
  Bambini Spiel- und Waschlandschaft,
  zwei Waschtischarmaturen, tiefes Becken

Installationswandhoehe: 309,5cm (inkl.Fubo: 0,0cm)
Installationswandbreite: 180,0cm
Installationswandtiefe: 25,0cm
Menge: 1,000 Stk

**01.04.0016 Position: OG-Sanitär-Bereich Ü3 rechts**
Installationswand (raumhoch) Vorwand
an einer Massivwand beidseitig befestigt
Zur Erstellung einer tragfaehigen Installationswand aus nicht vormontierten Einzelbauteilen, einschliesslich verfliesungsfaehiger Oberflaeche.

Entsprechend der Schallschutzpruefung
mit Trennstreifen und Korkplatten.

Beplankung mit System-Paneel

einschließlich Zusatzmaterial zur Befestigung der
Montageelemente fuer folgende Einrichtungsgegenstaende
oder Armaturen (die Montageelemente/Armaturen sind
separat ausgeschrieben):

  1,0  Stk.  Duschwanne für UP-Armatur
  Montageplatte
  1,0  Stk.  Waschtisch für Standarmatur
  Montageelement

Installationswandhoehe: 309,5cm (inkl.Fubo: 0,0cm)
Installationswandbreite: 415,0cm
Installationswandtiefe: 14,0cm
Menge: 1,000 Stk

*Hinweis: Montageelemente*

**01.04.0017 Element für Wand-WC, 114 cm,**
Element für Wand-WC, 114 cm,
 mit Sigma UP-Spülkasten 12 cm

Verwendungszwecke
- Zum Einbau Tragsysteme
für  Vorwände, Trennwände oder frei
stehende Wände
- Für Fußbodenaufbauten 0-20 cm

Eigenschaften
- Im  Tragwerk stufenlos
höhenverstellbar
- Anschlussbogen in verschiedenen
Tiefenpositionen
  werkzeuglos montierbar,
Verstellbereich 45 mm
- Mit Leerrohr für Wasserzuleitung für
Dusch-WCs und für
Anschlusskabel
- Befestigungsmöglichkeit für
Elektroanschluss sowie
  Power & Connect Box
- UP-Spülkasten einteilig mit
geschweißtem Spülrohr

Technische Eigenschaften
- Werkstoff: Stahl
- Nettogewicht: 8,080 kg
- Höhenverstellbar: Ja
- Breite: 424 mm
- Höhe: 1140 mm
- Tiefe: 165 mm

zusätzlicher Lieferumfang
- Wasseranschluss R 1/2", MasterFix-
und
  MeplaFix-fähig, mit integriertem
Eckventil und Handrad
- Bauschutz für Serviceöffnung
- Anschlussset für WC, D 90 mm
- Anschlussbogen 90G aus PE-HD, D 90 mm
- Übergangsmuffe aus PE-HD, D 90 / 110
mm
- Befestigungs- und Schutzmaterial

Fabrikat: Geberit
Typ: GIS
Artikel-Nr.: 461.311.00.6
Menge: 19,000 Stk

**01.04.0018 Set Spiel- und**
Set Spiel- und
Waschlandschaft für Armaturen

Verwendungszwecke
- Für Bambini Spiel- und Waschlandschaft
- Für Standarmaturen
- Zum Einbau in  Tragsysteme
für  Vorwände, Trennwände oder frei
stehende Wände

Eigenschaften
- Traverse verzinkt
- Im Geberit GIS Tragwerk stufenlos
höhenverstellbar
- Befestigung Anschlussbogen
schallgedämmt
- Abdichtscheibe selbstklebend,
vliesbeschichtet
- Schutzstopfen für einmalige
Druckprüfung mit
  Kaltwasser bis maximal 15 bar / 1500
kPa
- Traverse mit zwei Schnellbefestigungen

Technische Eigenschaften
- Werkstoff: Stahl
- Nettogewicht: 2,432 kg
- Breite: 248 mm
- Höhe: 76 mm
- Tiefe: 45 mm
- Höhenverstellbar: Ja

zusätzlicher Lieferumfang
- Anschlusswinkel R 1/2"
- Schutz- und Markierstopfen
- Abdichtscheibe
- Anschlussbogen aus PE-HD, D 50 mm,
verlängert
- Dichtung D 40 / 32 mm
- Gewindestange M10
- Befestigungsclip
- Befestigungsmaterial

Fabrikat: Geberit
Typ: GIS
Artikel-Nr.: 461.267.00.1
Menge: 12,000 Stk

**01.04.0019 Traverse für Wandarmatur AP,**
Traverse für Wandarmatur AP,
 153 mm, mit zwei Wasseranschlüssen

Verwendungszwecke
- Zum Einbau in Tragsysteme
für  Vorwände, Trennwände oder frei
stehende Wände

Eigenschaften
- Im Tragwerk stufenlos
höhenverstellbar

Technische Eigenschaften
- Werkstoff: Stahl verzinkt
- Nettogewicht: 0,805 kg
- Breite: 248 mm
- Höhe: 75 mm
- Tiefe: 43 mm
- Höhenverstellbar: Ja

zusätzlicher Lieferumfang
- 2 Anschlusswinkel Rp 1/2" / R 1/2",
MF-fähig
- 2 Schalldämmunterlagen
- 2 Dämmhülsen
- 2 Schutz- und Markierstopfen
- 2 Abdichtscheiben
- Befestigungsmaterial

Fabrikat: Geberit
Typ: GIS
Artikel-Nr.: 461.740.00.1
Menge: 2,000 Stk

**01.04.0020 Montageplatte universell,**
Montageplatte universell,
31 x 58 cm

Verwendungszwecke
- Zum Einbau Tragsysteme
für
  Vorwände, Trennwände oder frei
stehende Wände
- Für barrierefreies Bauen geeignet
- Zum Befestigen von Stütz- und
Haltegriffen
- Zum Befestigen von Urinaltrennwänden,
  Duschtrennwänden und Wandschränken

Eigenschaften
- Montageplatte aus Furnierholz,
wasserfest verleimt

Technische Eigenschaften
- Werkstoff: Holz
- Nettogewicht: 2,294 kg
- Breite: 308 mm
- Höhe: 578 mm
- Tiefe: 30 mm
- Höhenverstellbar: Nein

Fabrikat: Geberit
Typ: GIS
Artikel-Nr.: 461.035.00.1
Menge: 2,000 Stk

**01.04.0021 Set Waschtisch für**
Set Waschtisch für
Standarmatur

Verwendungszwecke
- Zum Einbau in Tragsysteme
für
  Vorwände, Trennwände oder frei
stehende Wände

Eigenschaften
- Im Tragwerk stufenlos
höhenverstellbar
- Befestigungsabstand Waschtisch
standardmäßig 28
  cm, anpassbar mit dem
Tragwerk
- Befestigung Anschlussbogen
schallgedämmt

Technische Eigenschaften
- Werkstoff: Stahl
- Nettogewicht: 1,290 kg
- Breite: 248 mm
- Höhe: 76 mm
- Tiefe: 45 mm
- Höhenverstellbar: Ja

zusätzlicher Lieferumfang
- 2 Anschlusswinkel R 1/2"
- 2 Schalldämmunterlagen
- 2 Dämmhülsen
- 5 Schutz- und Markierstopfen
- 2 Abdichtscheiben
- Anschlussbogen aus PE-HD, D 50 mm,
verlängert
- Dichtung D 44 / 32 mm
- 2 Befestigungsclips M10
- 2 Gewindestangen M10
- Befestigungsmaterial

Fabrikat: Geberit
Typ: GIS
Artikel-Nr.: 461.430.00.1
Menge: 6,000 Stk

**01.04.0022 Traverse für Waschmaschine**
Traverse für Waschmaschine
und Geschirrspüler

Eigenschaften
- Wasseranschluss und UP-
Geruchsverschluss trennbar
  oder zusammen montierbar
- Im Tragwerk stufenlos
höhenverstellbar
- Vertikal und horizontal montierbar

Technische Eigenschaften
- Nettogewicht: 1,034 kg
- Breite: 231 mm
- Höhe: 76 mm
- Tiefe: 43 mm

zusätzlicher Lieferumfang
- UP-Geruchsverschluss
- Manschette aus EPDM, D 40 / 50 mm
- Winkelschlauchtülle D 19 / 23 mm,
verchromt
- Wandrosette verchromt
- Anschlusswinkel Rp 1/2" / R 1/2", MF-
fähig
- Schalldämmunterlage
- Dämmhülse
- Abdichtscheibe
- Schutz- und Markierstopfen
- Befestigungsmaterial

Fabrikat: Geberit
Typ: GIS
Artikel-Nr.: 461.445.00.1
Menge: 1,000 Stk

**01.04.0023 Traverse für Wandarmatur AP,**
Traverse für Wandarmatur AP,
 mit einem Wasseranschluss

Verwendungszwecke
- Zum Einbau in  Tragsysteme
für
  Vorwände, Trennwände oder frei
stehende Wände

Eigenschaften
- Im Tragwerk stufenlos
höhenverstellbar

Technische Eigenschaften
- Werkstoff: Stahl verzinkt
- Nettogewicht: 0,440 kg
- Breite: 130 mm
- Höhe: 76 mm
- Tiefe: 43 mm
- Höhenverstellbar: Ja

zusätzlicher Lieferumfang
- Anschlusswinkel Rp 1/2" / R 1/2", MF-
fähig
- Schalldämmunterlage
- Dämmhülse
- Schutz- und Markierstopfen
- Abdichtscheibe
- Befestigungsmaterial

Fabrikat: Geberit
Typ: GIS
Artikel-Nr.: 461.742.00.1
Menge: 2,000 Stk

**01.04.0024 Montageplatte für UP-**
Montageplatte für UP-
Grundkörper

Verwendungszwecke
- Zum Einbau in Tragsysteme
für
  Vorwände, Trennwände oder frei
stehende Wände
- Zur Montage von UP-Grundkörpern
Hansabluebox

Eigenschaften
- Im Tragwerk stufenlos
höhenverstellbar

Technische Eigenschaften
- Werkstoff: Stahl
- Nettogewicht: 0,875 kg
- Höhenverstellbar: Ja
- Breite: 370 mm
- Höhe: 213 mm
- Tiefe: 85 mm

Fabrikat: Geberit
Typ: GIS
Artikel-Nr.: 461.178.00.3
Menge: 2,000 Stk

*Hinweis: Zubehör*

**01.04.0025 Rohrschelle**
Rohrschelle

Verwendungszwecke
- Für Geberit Traverse für Wandarmatur,
AP (Art.-Nr.
  461.741.00.1)
- Zur Montage des Ablaufs für
Sicherheitsgruppen von
  Druckspeichern

Technische Eigenschaften
- Werkstoff: Stahl
- Nettogewicht: 0,133 kg
- Innendurchmesser: 50 mm
- DN / Nennweite: 50

Fabrikat: Geberit
Typ: GIS
Artikel-Nr.: 461.180.00.1
Menge: 2,000 Stk

*Hinweis*

*Hinweis: Hygienespülung HS50 mit 1 Wasseranschluss*

**01.04.0026 Hygienespülung**
Hygienespülung

Verwendungszwecke
- Zum Verhindern von Stagnation in
  Trinkwasserleitungen
- Zur AP-Montage
- Zur UP-Montage
- Für  Vorwandinstallationen

Eigenschaften
- Zulassung nach (DIN) EN 1717 / (DIN)
EN 13077
- Rückstausensor eingebaut
- Drahtgebunden vernetzbar
- Schnittstelle Digital I/O (zentrale
Spülauslösung,
  potentialfreie Störungsanzeige,
Ansteuerung externes
  Magnetventil)
- Magnetventil stromlos geschlossen
- Armaturengruppe I nach EN ISO 3822-1
- Schallschutz nach DIN 4109
- Brandschutz nach I 30 bis I 90 und F
30 bis F 90

Technische Eigenschaften
- Nettogewicht: 2,920 kg
- Höhe: 485 mm
- Tiefe: 87 mm
- DN / Nennweite: 40
- kegeliges Außengewinde: 1/2 "
- Betriebsspannung: 12 V DC
- Fließdruck - max.: 1000000 Pa
- Fließdruck  - min.: 50000 Pa
- Nennspannung: 230 V AC
- Netzfrequenz: 50 Hz
- Schutzart: IP45
- Spülleistung pro Magnetventil: 10 l/
min
- Anschluss: 1 Wasseranschluss rechts

zusätzlicher Lieferumfang
- Magnetventileinheit mit
Sicherungsstift und
  Durchflussbegrenzer
- Kupplungsstück
- Netzteil 230 V / 12 V / 50 Hz mit
Ausgangskabel
  Länge 5 m
- Steuereinheit
- Rohbauset
- Bauschutz ablängbar
- Befestigungsmaterial

Fabrikat: Geberit
Typ: HS50
Artikel-Nr.: 616.272.00.1

o.glw.

Fabrikat:  .......................................

Typ:  ........................................
Menge: 1,000 St

*Hinweis*

#### 01.05 Titel Einrichtungsgegenstände mit Zubehör

*Hinweis: Kinder-WC*

**01.05.0001 Kinder-WC**
Kinder-WC
Tiefspüler mit kurzer Ausladung aus
Sanitärkeramik wandhängend für 6 Liter Spülwasser nach EN 997, EWL Klasse 2. Mit Prüfzeugnis der LGA
Würzburg. Rechteckige Beckenform vorne übergehend in einen Halbkreis. Wandanschluss mit Aufkantung. Aus
Hygienegründen mit geschlossenem Spülrand und keramischem Spülwasserverteiler. Bodenfreiheit 55/25mm bei
Einbauhöhe 400 mm. Abmessungen(BxHxT)360x485x320mm. Weiß. . Mit HygieneGlaze
Best.Nr. 2202092000.

Inkl.:
- Schallschutzset
- Befestigungsset
- WC-Sitz Scharniere Edelstahl, abnehmbar, mitAbsenkautomatik, 006389

Für die Ausschreibung gewähltes Fabrikat:

Fabrikat DURAVIT Starck 3 Wand-WC Compact

o.glw.

Fabrikat:  '..........'........................................''

Typ:  '..........'........................................''
Menge: 15,000 St

**01.05.0002 Staueinsatz für Spülgarnitur**
Staueinsatz für Spülgarnitur
Impuls, für UP-Spülkasten

o.glw.

Fabrikat:  '..........'........................................''

Typ:  '..........'........................................''
Menge: 15,000 St

**01.05.0003 Betätigungsplatte für**
Betätigungsplatte für
Spül-Stopp-Spülung, eckig, verschraubbar

Verwendungszwecke
- Zur Spülauslösung bei Sigma UP-Spülkästen

Eigenschaften
- Betätigung von vorne
- Drückerstangen schallgedämmt, werkzeuglose
Schnelleinstellung

Technische Eigenschaften
- Werkstoffbezeichnung: Zinkdruckguss
- Farbe / Oberfläche: Platte, Taste: chrom /
gebürstet, easy-to-clean-beschichtet
Designstreifen: chrom / glänzend
- Breite: 24,6 cm
- Höhe: 16,4 cm
- Tiefe: 1,2 cm
- Betätigungskraft - max.: 20 N
- Nettogewicht: 0,986 kg

zusätzlicher Lieferumfang
- Befestigungsrahmen
- 2 Distanzbolzen
- Drückerstange
- Unterbrechungshebel
- Set Schraube

Fabrikat: Geberit
Typ: Sigma10
Artikel-Nr.: 115.893.KX.1

o.glw.

Fabrikat:  .......................................

Typ:  ........................................
Menge: 15,000 St

**01.05.0004 Umlaufende Kittfuge**
Umlaufende Kittfuge
oben und seitlich, aus Silikon,
Farbe nach Wahl Architekt
Menge: 15,000 St

*Hinweis*

*Hinweis: Waschlandschaft*
Waschtische Kinder

**01.05.0005 Waschrinne, Maßanfertigung**
Waschrinne, Maßanfertigung
aus polymergebundenem Mineralwerkstoff VARICOR®
(entspricht der CE-Norm EN 14296), hergestellt in EUROPA, homogenes, voll durchgefärbtes, porenloses Material, ohne Oberflächenversiegelung, reparabel, mit einer Unterbaurinne mit 1 Stück Ablaufbohrung, ohne Überlauf, Hahnlochbank mit
0-4 Stück Hahnlochbohrungen, Becken rechteckig mit runden Innenecken. Waschrinne entspricht der
CE-Kennzeichnung nach EN 14296.
Mit fugenlos eingepassten Seitenblenden links und rechts
vorbereitet für die Vorwandmontage.

Farbe:  Weiß-Alpin

Außenmaße:  1800 x 460 x 220 mm /  1600 x 460 x 220 mm
Beckeninnen:  1700 x 300 x 150 mm  /  1500 x 300 x 150 mm

Schürze:  220 mm

Inkl. Befestigungsmaterial:
Leichtbauwände müssen verstärkt werden
4x Stück Winkel mit Tellerauflage, Länge: 340 mm

Fabrikat Schüschke GmbH & Co. KG

o.glw.

Fabrikat:  '........................................'

Typ:  '........................................'
Menge: 6,000 St

**01.05.0006 Handwaschbecken**
Handwaschbecken
450 mm mit ÜL, mit HLB, 1 HL, weiss
 Sanitärkeramik, 450x350x160mm mit Überlauf, mit Hahnlochbank
 Weiss Ausführung: 1 Hahnloch

Für die Ausschreibung gewähltes Fabrikat:

Fabrikat DURAVIT Vero

o.glw.

Fabrikat:  '..........'........................................''

Typ:  '..........'........................................''
Menge: 2,000 St

**01.05.0007 Eckregulierventile mit Längenausgleich 1/2"**
Eckregulierventile mit Längenausgleich 1/2"

o.glw.

Fabrikat:  '..........'........................................''

Typ:  '..........'........................................''
Menge: 26,000 St

**01.05.0008 Kombieckventil mit Rückschlussverhinderer, selbstdichtend**
Kombieckventil mit Rückschlussverhinderer, selbstdichtend

o.glw.

Fabrikat:  '..........'........................................''

Typ:  '..........'........................................''
Menge: 3,000 St

**01.05.0009 Hahnverlängerung 1/2" x 30mm Messing**
Menge: 26,000 St

**01.05.0010 Waschtischarmatur Einhebel-Waschtischarmatur DN 15 | Ausladung: 100 mm | Auslaufhöhe: 76 mm | Luftsprudler (innenliegend) | Ohne Ablaufgarnitur | Flexible Anschlussschläuche G3/8 | Griff aus Metall mit Rot-/Blau-Markierung | Schnellmontagesystem Easy-Fix | Kartusche: Ø 28 mm | FirmaFlow® Kartusche mit keramischen Dichtscheiben | Kartuschenschwenkbereich: 100° | Kartuschenübersetzung aus Kunststoff | Heißwassertemperaturbegrenzer | Norm: DIN EN 248 | Geräuschverhalten DIN 4109: Gruppe 1 | Lebensdauer: DIN EN 817, DIN EN 200 | Gewicht: 0,890 kg | Außenmaße (BxTxH): 50x139x147 mm | Durchfluss bei 3 bar: 3,8 l/min | Farbe / Oberfläche: Chrom**
Waschtischarmatur
Einhebel-Waschtischarmatur DN 15 | Ausladung: 100 mm | Auslaufhöhe: 76 mm | Luftsprudler (innenliegend) | Ohne Ablaufgarnitur | Flexible Anschlussschläuche G3/8 | Griff aus Metall mit Rot-/Blau-Markierung | Schnellmontagesystem Easy-Fix | Kartusche: Ø 28 mm | FirmaFlow® Kartusche mit keramischen Dichtscheiben | Kartuschenschwenkbereich: 100° | Kartuschenübersetzung aus Kunststoff | Heißwassertemperaturbegrenzer | Norm: DIN EN 248 | Geräuschverhalten DIN 4109: Gruppe 1 | Lebensdauer: DIN EN 817, DIN EN 200 | Gewicht: 0,890 kg | Außenmaße (BxTxH): 50x139x147 mm | Durchfluss bei 3 bar: 3,8 l/min | Farbe / Oberfläche: Chrom

Für die Ausschreibung gewähltes Fabrikat:

Fabrikat Ideal Standard Ceraline

o.glw.

Fabrikat:  '..........'........................................''

Typ:  '..........'........................................''
Menge: 26,000 St

**01.05.0011 Design Siphon. Geruchsverschluss mit Anschluss G1 1/4**
Design Siphon. Geruchsverschluss mit Anschluss G1 1/4
Oberfläche: Chrom

Hersteller: Ideal Standard
Serie: Celia

o.glw.

Fabrikat:  '..........'........................................''

Typ:  '..........'........................................''
Menge: 12,000 St

**01.05.0012 Universalablaufsieb mit festem Sieb und Gewindeunterteil 1 1/4"**
Universalablaufsieb mit festem Sieb und Gewindeunterteil 1 1/4"

o.glw.

Fabrikat:  '..........'........................................''

Typ:  '..........'........................................''
Menge: 12,000 St

**01.05.0013 Umlaufende Kittfuge**
Umlaufende Kittfuge
oben und seitlich,
aus Silikon, Farbe nach Wahl Architekt
Menge: 12,000 St

*Hinweis*

*Hinweis: Wickelbereich*

*Hinweis: Säuglingspflegebecken*

**01.05.0014 Säuglingspflegebecken mit Ablaufgarnitur**
Säuglingspflegebecken mit Ablaufgarnitur
aus polymergebundenem Mineralwerkstoff VARICOR, homogenes, voll durchgefärbtes, porenloses Material, ohne Oberflächenversiegelung, reparabel, in einem Stück gegossen, mit abgeschrägter Wannenrandkante, zum Einbau von oben, inkl. Ablaufgarnitur mit Gummistöpsel und Standrohr

Nur liefern, Übergabe an Schreiner

Modell:  Säuglingspflegebecken 40 l
Maße:  765 x 470 x 310 mm

Fabrikat:  Geberit

o.glw.

Fabrikat:  '........................................'

Typ:  '........................................'
Menge: 1,000 St

**01.05.0015 Küchenarmatur 2-Funktionshandbrause Einhebel-Küchenarmatur DN 15 2-Funktionshandbrause Auslauf schwenkbar | Luftsprudler (sichtbar) | Ausladung: 230 mm | Auslaufhöhe: 138 mm | Griff aus Metall mit Rot-/Blau-Markierung | Schaftverschraubung von unten | 34 mm erforderlicher Hahnlochdurchmesser | Kartusche: Ø 47 mm | CLICK-Kartusche mit keramischen Dichtscheiben | Kartuschenschwenkbereich: 120° | Kartuschenübersetzung aus Edelstahl | Heißwassertemperaturbegrenzer | Norm: DIN EN 248 | Lebensdauer: DIN EN 817, DIN EN 200 | Geräuschverhalten DIN 4109: Gruppe 1 | Gewicht: 2,682 kg | Außenmaße (BxH): 56,5x199 mm | Durchfluss bei 3 bar: 12 l/min | Farbe / Oberfläche: Chrom**
Küchenarmatur 2-Funktionshandbrause
Einhebel-Küchenarmatur DN 15  2-Funktionshandbrause  Auslauf schwenkbar | Luftsprudler (sichtbar) | Ausladung: 230 mm | Auslaufhöhe: 138 mm | Griff aus Metall mit Rot-/Blau-Markierung | Schaftverschraubung von unten | 34 mm erforderlicher Hahnlochdurchmesser | Kartusche: Ø 47 mm | CLICK-Kartusche mit keramischen Dichtscheiben | Kartuschenschwenkbereich: 120° | Kartuschenübersetzung aus Edelstahl | Heißwassertemperaturbegrenzer | Norm: DIN EN 248 | Lebensdauer: DIN EN 817, DIN EN 200 | Geräuschverhalten DIN 4109: Gruppe 1 | Gewicht: 2,682 kg | Außenmaße (BxH): 56,5x199 mm | Durchfluss bei 3 bar: 12 l/min | Farbe / Oberfläche: Chrom

Für die Ausschreibung gewähltes Fabrikat:

Fabrikat Ideal Standard Cerasprint

o.glw.

Fabrikat:  '..........'........................................''

Typ:  '..........'........................................''
Menge: 1,000 St

**01.05.0016 Eckregulierventile mit Längenausgleich 1/2",**
Eckregulierventile mit Längenausgleich 1/2",

o.glw.

Fabrikat:  '..........'........................................''

Typ:  '..........'........................................''
Menge: 1,000 St

**01.05.0017 Ablaufrohr DN 32, verchr., für UP-Siphon**
Ablaufrohr DN 32, verchr., für UP-Siphon

o.glw.

Fabrikat:  '..........'........................................''

Typ:  '..........'........................................''
Menge: 1,000 St

**01.05.0018 Universalablaufsieb mit festem Sieb und Gewindeunterteil 1 1/4"**
Universalablaufsieb mit festem Sieb und Gewindeunterteil 1 1/4"
Reisser-Nr.  GE 1

o.glw.

Fabrikat:  '..........'........................................''

Typ:  '..........'........................................''
Menge: 1,000 St

*Hinweis*

*Hinweis: Waschtisch Personal / Besucher*

**01.05.0019 Handwaschbecken**
Handwaschbecken
450 mm mit ÜL, mit HLB, 1 HL, weiss
aus Sanitärkeramik, 450x350x160mm mit Überlauf, mit Hahnlochbank
 Weiss Ausführung: 1 Hahnloch

Für die Ausschreibung gewähltes Fabrikat:

Fabrikat Duravit Vero
o.glw.

Fabrikat:  '..........'........................................''

Typ:  '..........'........................................''
Menge: 3,000 St

**01.05.0020 Waschtischarmatur**
Waschtischarmatur
Einhebel-Waschtischarmatur DN 15 | Ausladung: 100 mm | Auslaufhöhe: 76 mm | Luftsprudler (innenliegend) | Ohne Ablaufgarnitur | Flexible Anschlussschläuche G3/8 | Griff aus Metall mit Rot-/Blau-Markierung | Schnellmontagesystem Easy-Fix | Kartusche: Ø 28 mm | FirmaFlow® Kartusche mit keramischen Dichtscheiben | Kartuschenschwenkbereich: 100° | Kartuschenübersetzung aus Kunststoff | Heißwassertemperaturbegrenzer | Norm: DIN EN 248 | Geräuschverhalten DIN 4109: Gruppe 1 | Lebensdauer: DIN EN 817, DIN EN 200 | Gewicht: 0,890 kg | Außenmaße (BxTxH): 50x139x147 mm | Durchfluss bei 3 bar: 3,8 l/min | Farbe / Oberfläche: Chrom

Für die Ausschreibung gewähltes Fabrikat:

Fabrikat Ideal Standard Ceraline

o.glw.

Fabrikat:  '..........'........................................''

Typ:  '..........'........................................''
Menge: 3,000 St

**01.05.0021 Universalablaufsieb mit festem Sieb und Gewindeunterteil 1 1/4"**
Universalablaufsieb mit festem Sieb und Gewindeunterteil 1 1/4"
Reisser-Nr.  GE 1

o.glw.

Fabrikat:  '..........'........................................''

Typ:  '..........'........................................''
Menge: 3,000 St

**01.05.0022 Schallschutzmatte GJ 394**
Schallschutzmatte GJ 394

o.glw.

Fabrikat:  '..........'........................................''

Typ:  '..........'........................................''
Menge: 3,000 St

**01.05.0023 Umlaufende Kittfuge**
Umlaufende Kittfuge
oben und seitlich,
aus Silikon, Farbe nach Wahl Architekt
Menge: 3,000 St

**01.05.0024 Eckregulierventile mit Längenausgleich 1/2", GH 11**
Eckregulierventile mit Längenausgleich 1/2", GH 11

o.glw.

Fabrikat:  '..........'........................................''

Typ:  '..........'........................................''
Menge: 3,000 St

**01.05.0025 Design Siphon. Geruchsverschluss mit Anschluss G1 1/4**
Design Siphon. Geruchsverschluss mit Anschluss G1 1/4
Oberfläche: Chrom

Hersteller: Ideal Standard
Serie: Celia

Artikel-Nr.: A3488AA
o.glw.

Fabrikat:  '..........'........................................''

Typ:  '..........'........................................''
Menge: 3,000 St

**01.05.0026 Anschlussnippel 1 1/4"**
Menge: 3,000 St

*Hinweis: WC Personal / Besucher*

**01.05.0027 Wand-WC**
Wand-WC
570 mm Tiefspüler, rimless, , weiss WGL
Wand-WC  Tiefspüler aus Sanitärkeramik 370x570x350mm, rimless, für 4,5 Liter Spülwasser
Farbe Weiss
Oberfläche: WonderGliss

Für die Ausschreibung gewähltes Fabrikat:

Fabrikat Duravit ME by Starck

o.glw.

Fabrikat:  '..........'........................................''

Typ:  '..........'........................................''
Menge: 3,000 St

**01.05.0028 WC-Sitz für oben beschriebenes WC**
WC-Sitz für oben beschriebenes WC
weiß mit Deckel  Edelstahlbefestigung
und Softclose

Fabrikat:  Duravit ME by Starck

o.glw.

Fabrikat:  '..........'........................................''

Typ:  '..........'........................................''
Menge: 3,000 St

**01.05.0029 Übergang "Fix Adapter"**
Übergang "Fix Adapter"
gerade mit Einschubende auf MeplaFix
für den Anschluss an Geberit Montageelemente einschließlich Übergang auf Mapress Pressfitting System
10 Stück pro Packung

Fabrikat:  Geberit

o.glw.

Fabrikat:  '..........'........................................''

Typ:  '..........'........................................''
Menge: 1,000 St

**01.05.0030 Betätigungsplatte für 2-Mengen-Spülung,**
Betätigungsplatte für 2-Mengen-Spülung,
Square

Verwendungszwecke
- Zur Spülauslösung bei Sigma UP-Spülkästen

Eigenschaften
- Betätigung von vorne
- Drückerstangen schallgedämmt, werkzeuglose
Schnelleinstellung

Technische Eigenschaften
- Werkstoffbezeichnung: Kunststoff
- Farbe / Oberfläche: Platte, Taste: chrom / glänzend
Designstreifen: chrom matt
- Breite: 24,6 cm
- Höhe: 16,4 cm
- Tiefe: 1,2 cm
- Betätigungskraft - max.: 20 N
- Nettogewicht: 0,340 kg

zusätzlicher Lieferumfang
- Befestigungsrahmen
- 2 Distanzbolzen
- 2 Drückerstangen

Fabrikat: Geberit
Typ: Sigma20
Artikel-Nr.: 115.883.KH.1
o.glw.

Fabrikat:  .......................................

Typ:  ........................................
Menge: 3,000 St

**01.05.0031 Umlaufende Kittfuge**
Umlaufende Kittfuge
oben und seitlich,
aus Silikon, Farbe nach Wahl Architekt
Menge: 3,000 St

*Hinweis*

*Hinweis: Behinderten-WC*

*Hinweis: Waschtische, behindertengerecht:*

*Hinweis: Hinweis:*
Hinweis:
Behindertengerechter Waschtisch:
Die Montagehöhe wird mit OK = 80 cm ü. FFB nach DIN 18040 ausgeführt.

**01.05.0032 Waschtisch barrierefrei Verwendungszwecke - Zur Nutzung durch Rollstuhlfahrer geeignet Eigenschaften - Ergonomisch geformte Vorderseite - Becken flach - Entspricht der DIN 18040 - 10 Jahre Nachkaufgarantie Technische Eigenschaften - Farbe: weiß - Werkstoff: Sanitärkeramik - Nettogewicht: 17,200 kg - Breite: 600 mm - Höhe: 160 mm - Tiefe: 550 mm - Hahnloch: ohne - Überlauf: ohne - Abstand der Schraubenlöcher: 280 mm Fabrikat: Geberit Typ: Renova Comfort Artikel-Nr.: 501.990.00.1**
Waschtisch barrierefrei

Verwendungszwecke
- Zur Nutzung durch Rollstuhlfahrer geeignet

Eigenschaften
- Ergonomisch geformte Vorderseite
- Becken flach
- Entspricht der DIN 18040
- 10 Jahre Nachkaufgarantie

Technische Eigenschaften
- Farbe: weiß
- Werkstoff: Sanitärkeramik
- Nettogewicht: 17,200 kg
- Breite: 600 mm
- Höhe: 160 mm
- Tiefe: 550 mm
- Hahnloch: ohne
- Überlauf: ohne
- Abstand der Schraubenlöcher: 280 mm

Fabrikat: Geberit
Typ: Renova Comfort
Artikel-Nr.: 501.990.00.1

o.glw.

Fabrikat:  '........................................'

Typ:  '........................................'
Menge: 1,000 St

**01.05.0033 Waschtisch-Einhand-Einlochbatterie,**
Waschtisch-Einhand-Einlochbatterie,
DN 15
Geräuschprüfungsnummer P-IX 19040/IA
Durchflussmenge 7,5 l/min, gemessen bei 3 bar Fließdruck
Ausladung 123 mm
Auslauf starr, gegossen Armaturenkörper: entzinkungsarmes Messing (MS 63)
care® Strahlregler mit Mengenbegrenzung 7,5 l/min, laminar Bedienungshebel, lang (Metall)
(-) W+K-Kennzeichnung
ohne Ablaufgarnitur, ohne Zugstangen- bohrung Rapid-Montagesystem Anschluss über Kupferrohre HANSAECO 4.8 Steuerpatrone
(-) Wasserbremse bei ca. 50% Wassermenge
(-) Keramikscheiben mit integrierten Fettdepots
(-) einstellbare Heißwassersperre
(außer 0123, 0148, 0914, 0912)
(-) einstellbare Wassermengenbegrenzung bis ca. 6 l/min

Fabrikat:  Hansa Medica
Art.-Nr:  01082176

o.glw.

Fabrikat:  '........................................'

Typ:  '........................................'
Menge: 1,000 St

**01.05.0034 Abdeckplatte aus Chromstahl für WT-Set, für UP-Siphon,**
Abdeckplatte aus Chromstahl für WT-Set, für UP-Siphon,
Größe:  34,5 x 12,5 cm
Geberit-Nr.  461.427.00.1

o.glw.

Fabrikat:  '..........'........................................''

Typ:  '..........'........................................''
Menge: 1,000 St

**01.05.0035 Schallschutzmatte,**
Schallschutzmatte,
Reiser-Nr.  GJ 394

o.glw.

Fabrikat:  '..........'........................................''

Typ:  '..........'........................................''
Menge: 1,000 St

**01.05.0036 Umlaufende Kittfuge oben und seitlich,**
Umlaufende Kittfuge oben und seitlich,
aus Silikon, Farbe nach Wahl Architekt
Menge: 1,000 St

**01.05.0037 Eckregulierventile mit Längenausgleich 1/2",**
Eckregulierventile mit Längenausgleich 1/2",
Reisser-Nr.  GH 11

o.glw.

Fabrikat:  '..........'........................................''

Typ:  '..........'........................................''
Menge: 1,000 St

**01.05.0038 Ablaufrohr DN 32, verchr., für UP-Siphon**
Ablaufrohr DN 32, verchr., für UP-Siphon
Reisser-Nr.  901

o.glw.

Fabrikat:  '..........'........................................''

Typ:  '..........'........................................''
Menge: 1,000 St

**01.05.0039 Universalablaufsieb mit festem Sieb und Gewindeunterteil 1 1/4"**
Universalablaufsieb mit festem Sieb und Gewindeunterteil 1 1/4"
Reisser-Nr.  GE 1

o.glw.

Fabrikat:  '..........'........................................''

Typ:  '..........'........................................''
Menge: 1,000 St

**01.05.0040 Anschlussnippel 1 1/4"**
Menge: 1,000 St

*Hinweis*

*Hinweis: WC-Anlage, behindertengerecht:*

*Hinweis: Hinweis:*
Hinweis:
Behindertengerechte WC: Die WC-Sitzhöhe wird mit 48 cm ü. FFB nach DIN 18040 ausgeführt.

Die Stützklappgriffe werden beidseitig am WC ausgeführt. Die Betätigung der Spülauslösung erfolgt über Netz/Funk an beiden Stützklappgriffen.

Vor Bestellung der WC- Steuerung ist mit der Bauleitung Rücksprache zu halten.

**01.05.0041 Wand-WC Tiefspüler, verlängerte Ausladung, barrierefrei, Rimfree**
Wand-WC Tiefspüler, verlängerte Ausladung, barrierefrei, Rimfree

Verwendungszwecke
- Für Druckspüler
- Für UP-Spülkästen

Eigenschaften
- Tiefspül-WC
- Wandhängend
- Verlängerte Ausladung
- Barrierefrei
- Entspricht der DIN 18040
- Passende WC Sitz und Sitzringe sind mit max. 300
kg belastbar und liegen weit über der Norm DIN 19516
- 10 Jahre Nachkaufgarantie
- Original rimfree, komplett spülrandlos mit
patentiertem Spülstromverteiler

Technische Eigenschaften
- Farbe: weiß
- Werkstoff: Sanitärkeramik
- Nettogewicht: 23,000 kg
- Breite: 355 mm
- Höhe: 340 mm
- Tiefe: 700 mm
- Befestigung WC-Sitz: von oben oder von unten
- Befestigungsabstand: 180 mm
- Bodenfreiheit: Ja
- Höhenverstellbar: Nein
- Spültechnik: Rimfree
- TurboFlush-Spültechnik: Nein
- Wandbündig: Ja

zusätzlicher Lieferumfang
- Spülrohr verlängert

Zusätzlich zu bestellen
- WC-Sitz

Fabrikat: Geberit
Typ: Renova Comfort
Artikel-Nr.: 208570000
o.glw.

Fabrikat:  '........................................'

Typ:  '........................................'
Menge: 1,000 St

**01.05.0042 Übergang "Fix Adapter"**
Übergang "Fix Adapter"
gerade mit Einschubende auf MeplaFix
für den Anschluss an Geberit Montageelemente
einschließlich Übrgang auf Mapress Pressfitting System
10 Stück pro Packung

Fabrikat:  Geberit
Art.-Nr:  61755

o.glw.

Fabrikat:  '..........'........................................''

Typ:  '..........'........................................''
Menge: 1,000 St

**01.05.0043 Schallschutz-Set**
Schallschutz-Set
Artikel-Nr.  005020 00 00

o.glw.

Fabrikat:  '..........'........................................''

Typ:  '..........'........................................''
Menge: 1,000 St

**01.05.0044 WC-Steuerung (Funk/Netz)**
WC-Steuerung (Funk/Netz)
für Stützklappgriff

Einsatzbereich
- Für barrierefreies Bauen
- Zur manuellen Fernauslösung
  von Geberit UP-Spülkasten UP320
  über Stützklappgriffe mit Funksender

Eigenschaften
- Spülauslösung über Stützklappgriff,
  drahtlos, Funk
- Spülauslösung auch über
  Betätigungsplatte möglich
- Elektrische Hebevorrichtung
  selbstkalibrierend
- 1-Mengen-Spülung möglich
- Intervallspülung einstellbar
- Steckverbindung verwechslungssicher
- Betrieb mit Kleinspannung
  keine Netzspannung im Spülkasten
- Netzteil, extern
- Empfangseinheit geprüft nach
  EN 300 220-1, -3 und
  EN 301 489-1, -3
- Montage- und servicefreundlich
- Kompatibel zu Geberit Service-Handy

Lieferumfang
- Betätigungsplatte,
  Edelstahl, verschraubbar
- Steuerungselektronik mit Funkempfänger
- Lagerbock mit geräuscharmen
  Servomotor und Hebevorrichtung,
  vormontiert
- Lagerplatte
- Drückerstange
- Wippe
- Befestigungsmaterial

Fabrikat:  Geberit
Typ :  HyTronic
Art.Nr :  115.867.SN.5

o.glw.

Fabrikat:  '..........'........................................''

Typ:  '..........'........................................''
Menge: 1,000 St

**01.05.0045 Rohbau-Set WC-Steuerung (Netz)**
Rohbau-Set WC-Steuerung (Netz)
Einsatzbereich
- Zur Vorbereitung des Netzanschlusses
  von WC-Spülauslösungen für
  UP-Spülkasten UP320
- Zur UP-Montage im Nass- oder
  Trockenbau
Eigenschaften
- Transformation der Netzspannung
  auf Kleinspannung 4.1 V DC

Lieferumfang
- Netzteil
- UP-Dose für Bohrdurchmesser D 76 mm
- Deckel für UP-Dose
- Leerrohr, 1,7 m
- Rohreinführung

Fabrikat: Geberit
Typ :  Armaturen & Spülsysteme
Art.Nr :  115.861.00.1

o.glw.

Fabrikat:  '..........'........................................''

Typ:  '..........'........................................''
Menge: 1,000 St

**01.05.0046 WC - Sitz, weiß ohne Deckel**
WC - Sitz, weiß ohne Deckel
durchgehendem Spezielscharnier
Edelstahlbefestigung,

Fabr. Pressaliit: 2000
Art.-Nr. Reisser GJ216

o.glw.

Fabrikat:  '..........'........................................''

Typ:  '..........'........................................''
Menge: 1,000 St

*Hinweis*

**01.05.0047 Stützklappgriff rechts**
Stützklappgriff rechts
Duo, Design (A), System 900
- zwei parallele, übereinander angeordnete runde Griffebenen
- mit WC-Papierhalter und Funk-Spülauslösung
- Ausführung rechts
- kann nach oben und gebremst nach unten geklappt werden
- blaue Taste (Wellensymbol) dient zum Auslösen der WC-Spülung
- Sendefrequenz 868,4 MHz
- passend zu Funk WC-Spülsystemen von Geberit, Mepa, Viega, Sanit, Friatec, TECE und Grohe
- Ausladung 850 mm, 210 mm hoch und 101 mm breit, Durchmesser Oberholm 33,7 mm, Durchmesser Unterholm 25 mm
- aus hochwertigem Edelstahl, pulverbeschichtet in den HEWI Farben DX (Weiß tiefmatt), DC (Schwarz tiefmatt) und SC (Dunkelgrau
Perlglimmer tiefmatt)
- zur Montage mit korrosionsfreiem und geprüftem HEWI Befestigungsmaterial für unterschiedliche Wandaufbauten (separat zu
bestellen)
- Dichtband zur Abdichtung der Befestigungspunkte ist im Lieferumfang enthalten
- getestet bis 150 kg bei Verwendung mit HEWI Befestigungsmaterial
- empfohlenes maximales Gewicht des Anwenders: 150 kg
- Bodenstützen 900.50.02060 und 900.50.02160 nachrüstbar
- wird gemäß CE- und UKCA-Verordnung (EU) 2017/745 über Medizinprodukte produziert
- erfüllt die Anforderungen nach DIN 18040, ÖNORM B1600/1601 und SIA 500

Für die Ausschreibung gewähltes Fabrikat:

Fabrikat: Hewi System 900

o.glw.

Fabrikat:  '........................................'

Typ:  '........................................'
Menge: 1,000 St

**01.05.0048 Stützklappgriff links**
Stützklappgriff links
Duo, Design (A), System 900
- zwei parallele, übereinander angeordnete runde Griffebenen
- mit WC-Papierhalter und Funk-Spülauslösung
- Ausführung links
- kann nach oben und gebremst nach unten geklappt werden
- blaue Taste (Wellensymbol) dient zum Auslösen der WC-Spülung
- Sendefrequenz 868,4 MHz
- passend zu Funk WC-Spülsystemen von Geberit, Mepa, Viega, Sanit, Friatec, TECE und Grohe
- Ausladung 850 mm, 210 mm hoch und 101 mm breit, Durchmesser Oberholm 33,7 mm, Durchmesser Unterholm 25 mm
- aus hochwertigem Edelstahl, pulverbeschichtet in den HEWI Farben DX (Weiß tiefmatt), DC (Schwarz tiefmatt) und SC (Dunkelgrau
Perlglimmer tiefmatt)
- zur Montage mit korrosionsfreiem und geprüftem HEWI Befestigungsmaterial für unterschiedliche Wandaufbauten (separat zu
bestellen)
- Dichtband zur Abdichtung der Befestigungspunkte ist im Lieferumfang enthalten
- getestet bis 150 kg bei Verwendung mit HEWI Befestigungsmaterial
- empfohlenes maximales Gewicht des Anwenders: 150 kg
- Bodenstützen 900.50.02060 und 900.50.02160 nachrüstbar
- wird gemäß CE- und UKCA-Verordnung (EU) 2017/745 über Medizinprodukte produziert
- erfüllt die Anforderungen nach DIN 18040, ÖNORM B1600/1601 und SIA 500

Für die Ausschreibung gewähltes Fabrikat:

Fabrikat: Hewi System 900

o.glw.

Fabrikat:  '........................................'

Typ:  '........................................'
Menge: 1,000 St

**01.05.0049 Rückenstütze**
Rückenstütze
System 900
- Rückenlehne mit beidseitig angebrachten Befestigungsstangen
- dient zum Abstützen des Rückens auf dem WC
- Montage an Stützklappgriffen, Design (A) des Systems 900
- 330 mm hoch und 150 mm tief, Lehne 350 mm breit, Stangendurchmesser 32 mm, Rohrstärke 2 mm
- Achsmaß von 588 bis 688 mm (lichtes Maß zwischen den Holmen der Stützklappgriffe 650-750 mm) bauseits verstellbar
- Wandanbindung aus hochwertigem Edelstahl, pulverbeschichtet in der HEWI Farbe CV (Schwarz tiefmatt) und ER (Dunkelgrau
Perlglimmer tiefmatt) mit schwarzer Lehne oder pulverbeschichtet in der HEWI Farbe AS (Weiß tiefmatt) mit weißer Lehne
- inklusive korrosionsfreiem und geprüftem HEWI Befestigungsmaterial
- erfüllt die Anforderungen nach DIN 18040 und ÖNORM B1600/1601

Für die Ausschreibung gewähltes Fabrikat:

Fabrikat: Hewi System 900

o.glw.

Fabrikat:  '........................................'

Typ:  '........................................'
Menge: 1,000 St

*Hinweis*

*Hinweis: Dusche*

**01.05.0050 Unterputz-Bausatz**
Unterputz-Bausatz
1 Easy-Box für Unterputz-Einhebelmischer und Thermostate (inkl. Navigo) Bausatz 2
Serie: Easy-Box Unterputz-Bausatz 1 |
Unterputz-Bausatz 1 Easy-Box für Unterputz-Einhebelmischer und Thermostate (inkl. Navigo) Bausatz 2 | Wandeinbau | Vormontage im Rohbau | Mit Putzschablone und Spülblock | Anschlüsse G1/2 | DZR entzinkungsbeständig | Einbautiefe 73-95 mm | Höhenversteller 5-40 mm | Geräuschverhalten DIN 4109: Gruppe 1 | Gewicht: 0,986 kg | Außenmaße (BxTxH): 158x78x158 mm | Durchfluss bei 3 bar: 26 l/min | Farbe / Oberfläche: Neutral

Für die Ausschreibung gewähltes Fabrikat:

Fabrikat: Ideal Standard

o.glw.

Fabrikat:  '........................................'

Typ:  '........................................'
Menge: 2,000 St

**01.05.0051 Brausearmatur | UP Bausatz 2**
Brausearmatur | UP Bausatz 2
Einhebel-Brausearmatur Unterputz Bausatz 2 für Fertigmontage | Griff aus Metall mit Rot-/Blau-Markierung | Unterputz-Bausatz 1 Easy-Box zur Montage benötigt (A1000NU - separat erhältlich) | Kartusche: Ø 47 mm | CLICK-Kartusche mit keramischen Dichtscheiben | Kartuschenschwenkbereich: 120° | Kartuschenübersetzung aus Edelstahl | Heißwassertemperaturbegrenzer | Mit 1 Rosette (rund) aus Kunststoff | DICHT-FIX System: Separate Abdichtung jeder Öffnung für optimalen Schutz des Bauwerks gegen Feuchtigkeit und Wasser | Geräuschverhalten DIN 4109: Gruppe 1 | Lebensdauer: DIN EN 817, DIN EN 200 | Gewicht: 0,825 kg | Außenmaße (BxTxH): 163x61x184 mm | Durchfluss bei 3 bar: 23 l/min | Farbe / Oberfläche: Chrom

Für die Ausschreibung gewähltes Fabrikat:

Fabrikat: Ideal Standard Ceraline

o.glw.

Fabrikat:  '........................................'

Typ:  '........................................'
Menge: 2,000 St

**01.05.0052 Handbrause-Set |Wassersparende Handbrause-Set || Handbrause | 2-Funktion | Strahlarten: Massage und sanfter Regen | Ø 100 mm | Drehumschaltung | EasyClean | Anschluss G1/2 || Wandanschlussbogen G1/2 UP mit Brausehalter || Brauseschlauch Idealflex 1750 mm | Anschluss G1/2 || Gewicht: 0,605 kg | Außenmaße (BxT): 130x100 mm | Durchfluss bei 3 bar: 6 l/min | Farbe / Oberfläche: Chrom**
Handbrause-Set |Wassersparende
Handbrause-Set || Handbrause | 2-Funktion | Strahlarten: Massage und sanfter Regen | Ø 100 mm | Drehumschaltung | EasyClean | Anschluss G1/2 || Wandanschlussbogen G1/2 UP mit Brausehalter || Brauseschlauch Idealflex 1750 mm | Anschluss G1/2 || Gewicht: 0,605 kg | Außenmaße (BxT): 130x100 mm | Durchfluss bei 3 bar: 6 l/min | Farbe / Oberfläche: Chrom

- Inkl. Wandanschlussbogen

Für die Ausschreibung gewähltes Fabrikat:

Fabrikat: Ideal Standard Idealrain

o.glw.

Fabrikat:  '........................................'

Typ:  '........................................'
Menge: 2,000 St

**01.05.0053 Brausestange | 900 mm**
Brausestange | 900 mm
Brausestange | Brausehalter verstellbar mit Druckknopf | Höhenverstellbare Wandhalterung | Inklusive Fliesenausgleichsscheibe | Gewicht: 0,529 kg | Außenmaße (BxTxH): 103x76x944 mm | Farbe / Oberfläche: Chrom

Fabrikat: Ideal Standard Idealrain

o.glw.

Fabrikat:  '........................................'

Typ:  '........................................'
Menge: 2,000 St

**01.05.0054 Duschfläche quadratisch**
Duschfläche quadratisch

Verwendungszwecke
- Zur Verwendung als bodenebende Duschfläche
- Für barrierefreies Bauen geeignet
- Für erhöhten Einbau bis 2 cm über Fertigfußboden
- Für Verbundabdichtungen

Eigenschaften
- Rutschhemmklasse C nach EN 16165 (barfüssiges Begehen)
- Reinigung einfach
- Erhöhte Schallschutzanforderungen mit Geberit Installationsrahmen erfüllt
- Dichtvlies umlaufend 10 cm, zur Anbindung von Abdichtsystemen

Technische Eigenschaften
- Werkstoff: Varicor
- Farbe: weiß-alpin
- Oberfläche: matt
- Breite: 80 cm
- Höhe: 4,5 cm
- Länge: 80 cm
- Rutschhemmklasse NF: PN 24
- Nettogewicht: 17,400 kg

zusätzlicher Lieferumfang
- Schutzfolie

Inklusive:
- Installationsrahmen für
Duschflächen aus Mineralwerkstoff
- Duschwannenablauf für
Duschflächen aus Mineralwerkstoff

Fabrikat: Geberit
Typ: Setaplano
Artikel-Nr.: 154.260.11.1

o.glw.

Fabrikat:  '..........'........................................''

Typ:  '..........'........................................''
Menge: 2,000 St

*Hinweis*

*Hinweis*

*Hinweis: Küche EG*

**01.05.0055 Elektronische Küchenarmatur - Hygieneversion HDM 230V**
Elektronische Küchenarmatur - Hygieneversion HDM 230V
Elektronische Küchen-Einlocharmatur gemäß EN 15091 mit Mischer und Abschaltautomatik. Armatur mit Laufzeitbegrenzung, Möglichkeit der automatischen Stagnationsspülung und Möglichkeit zum Auslösen und vorzeitigen Stoppen eines Dauerlaufs ohne Werkzeug, geeignet zur Desinfektion gemäß ÖNORM B 1921 und DVGW W 551-3.
Armatur und Auslauf bestehend aus Messing verchromt gemäß EN 248, Steuerungsmodul Unter-Tisch montiert, Magnetventil montiert im Armaturengehäuse und Druckfestigkeit bis 0,8 MPa (8 bar), Werkstoffe zugelassen für Trinkwasser-Installationen, geeignet für kaltes und erwärmtes Trinkwasser bis maximal 70 °C Dauerbetrieb (maximal 80°C für maximal 10 Minuten), für Netzbetrieb mit Sicherheitskleinspannungs-Netzteil (SELV) oder für Batteriebetrieb mit Batterie wie im Positionstext angegeben, werkseitig druckgeprüft ausschließlich mit Luft oder inertem Gas.
Kriterien der Gleichwertigkeit:
1. Der ungefähre Auslaufhub wie im Positionsstichwort angegeben.
2. Armatur für Netzbetrieb mit Sicherheitskleinspannungs-Netzteil (SELV) oder für Batteriebetrieb mit Batterie wie im Positionsstichwort angegeben.
3. Durchfluss ca. 11 l pro Minute bei 0,3 MPa (3 bar).
4. Werkstoff Messing, verchromt gemäß EN 248
5. Wasseranschlussleitungen gemäß KTW-Kategorie A
6. Werkstoffe zugelassen für Trinkwasser-Installationen
7. Druckfestigkeit bis 0,8 MPa (8 bar)
8. Laufzeitbegrenzung wie im Positionstext angegeben.
9. Stagnationsspülung ein-/ausschaltbar, Intervall und Spülzeit der Stagnationsspülung wie im Positionstext angegeben.
10. Dauerlauf ohne Werkzeug auslösbar und auch wieder vorzeitig stoppbar zum Durchführen von Desinfektionsspülungen.
11. Wasserführende Teile geeignet für Desinfektionsverfahren gemäß ÖNORM B 1921 und DVGW W 551-3.
12. Armaturenoberfläche geeignet für regelmäßige Flächendesinfektion.
13. Wasserführende Teile werkseitig druckgeprüft mit Luft oder inertem Gas.
14. Geeignet für kaltes- und erwärmtes Trinkwasser bis maximal 70 °C Dauerbetrieb (maximal 80 °C für maximal 10 Minuten).

Die Erfüllung vorgenannter Kriterien und Eigenschaften ist auf Verlangen mittels technischer Datenblätter des Herstellers nachzuweisen._x000D_

Küchenarmatur mit Mischer und Wasserfluss-Sensor, Hygieneausführung, mit Netzbetrieb.
Ausführung für Netzbetrieb, mit 230V Netzteil.
Auslaufhub ca. 170 mm
Mit bedarfsgerechter, intelligenter Freispül-Automatik: aktivierbar, Spülintervall: nach ca. 0,5 bis ca. 24 Stunden Nichtbenutzung, Spüldauer: ca. 10 bis ca. 180 Sekunden im eingestellten Spülintervall.

Kompatibel mit einer REMOTE App (Infrarot-Tablet oder Infrarot-Modul) zum Einstellen, Steuern, Auslesen und Dokumentieren.
Erforderliches Zubehör zur Kommunikation: REMOTE Datenkabel

Fabrikat Wimtec

o.glw.

Fabrikat:  '........................................'

Typ:  '........................................'
Menge: 1,000 St

**01.05.0056 Eckregulierventil 1/2"**
Eckregulierventil 1/2"

Reisser-Nr.  GH 11

o.glw.

Fabrikat:  '..........'........................................''

Typ:  '..........'........................................''
Menge: 2,000 St

**01.05.0057 Kombinations-Eckregulierventil 1/2", mit Rückflussverhinderer und Schubrosette**
Kombinations-Eckregulierventil 1/2", mit Rückflussverhinderer und Schubrosette

Reisser-Nr.:  GH 110

o.glw.

Fabrikat:  '..........'........................................''

Typ:  '..........'........................................''
Menge: 1,000 St

*Hinweis*

*Hinweis: Zubehör*

**01.05.0058 Toilettenpapierhalter offen verchromt**
Toilettenpapierhalter offen verchromt

Hochglanzverchromter Toilettenpapier- halter in ästhetischem, funktionalem Design, offene Ausführung für Rollenbreite 100/120 mm

Breite:  133 mm
Höhe:  105 mm
Ausladung:  27 mm

Der Toilettenpapierhalter wird an 2 Punkten verdeckt angebracht

Lieferung inkl. korrosionsfreiem Befestigungsmaterial

Fabrikat:  Keuco Plan
Artikelnummer:  14962010000

o.glw.

Fabrikat:  '..........'........................................''

Typ:  '..........'........................................''
Menge: 18,000 St

**01.05.0059 Toilettenpapier-Ersatz- rollenhalter offen verchromt**
Toilettenpapier-Ersatz- rollenhalter offen verchromt

Hochglanzverchromter Ersatzrollen in ästhetischem, funktionalem Design, zur Wandmontage, mit runder Rosettenkappe, Durchmesser 55 mm, leicht zu reinigen,

Ausladung:  120 mm

Der Toilettenpapier-Ersatzrollenhalter wird an 2 Punkten verdeckt angebracht

Lieferung inkl. korrosionsfreiem Befestigungsmaterial

Fabrikat:  Keuco Plan
Artikelnummer:  14963010000

o.glw.

Fabrikat:  '..........'........................................''

Typ:  '..........'........................................''
Menge: 18,000 St

**01.05.0060 Klosettbürstenhalter mit Bürste**
Klosettbürstenhalter mit Bürste
Ausführung: weiß
mit Bürste

Hersteller: LAUFEN
Serie: Universal
Artikelnummer: H8736800000001

o.glw.

Fabrikat:  '..........'........................................''

Typ:  '..........'........................................''
Menge: 18,000 St

**01.05.0061 Hygieneabfallbehälter**
Hygieneabfallbehälter
mit Hyg.beutelspender manuell, Edelstahl
Hygienekombination aus System 900
- kantiger Grundkörper
- Fassungsvermögen ca. 6 l
- unsichtbare, integrierte Beutelhalterung mit Ausziehfunktion zur vereinfachten Einhängung und Entnahme des Beutels
- mit integrierter Aufnahme für handelsübliche Hygienebeutel aus Kunststoff (max. Packungsgröße L 130 x B 90 x H 20 mm)
- Deckel mit Hebelasche
- 160 mm breit, 290 mm hoch und 140 mm tief
- zur Wandmontage
- aus hochwertigem Edelstahl, Oberfläche matt geschliffen
- inklusive korrosionsfreiem HEWI Befestigungsmaterial

Artikel: HEWI 900.05.006XA

o.glw.

Fabrikat:  '..........'........................................''

Typ:  '..........'........................................''
Menge: 3,000 St

**01.05.0062 Handtuchspender aus Edelstahl**
Handtuchspender aus Edelstahl
(Chromnickelstahl WN 1.4301) für Aufputz-Montage. Ganzedelstahlgehäuse; alle Ecken voll verschweißt, Sichtflächen matt geschliffen und gebürstet. Mit tiefgezogener Papierentnahmeöffnung, Füllmenge ca. 500 Papierhandtücher. Sichtschlitz als Füllstandsanzeige. Zum Nachfüllen zugänglich über abschließbare Frontklappe mit Fallschutz. Zylinderschloss gleichschließend aus korrosionsbeständigem Zinkdruckguss. Lieferung einschließlich Befestigungsmaterial und einem Paket Papierhandtücher.

Abmessungen: 298 x 298 x 120 mm

Artikel Nr. WP113
Bestellnummer 727433
Fab. Wagner Ewar

o.glw.

Fabrikat:  '..........'........................................''

Typ:  '..........'........................................''
Menge: 8,000 St

**01.05.0063 Flüssigseifenspender aus Edelstahl**
Flüssigseifenspender aus Edelstahl
(Chromnickelstahl WN 1.4404) für Aufputz-Montage. Ganzedelstahlgehäuse; alle Ecken voll verschweißt, Sichtflächen matt geschliffen und gebürstet. Einhandbedienbare und tropffreie Seifenpumpe mit 700-ml-Tank. Vorgesehen für handelsübliche Flüssigseifen oder Handlotionen. Sichtschlitz als Füllstandsanzeige. Zum Nachfüllen zugänglich über abschließbares, nach vorne abklappbares Gehäuse. Zylinderschloss gleichschließend aus korrosionsbeständigem Zinkdruckguss. Lieferung einschließlich Befestigungsmaterial.

Abmessungen: 70 x 270 x 120 mm

Bestellnummer 727303
Artikel Nr. WP101-1
Fab. Wagner Ewar

o.glw.

Fabrikat:  '..........'........................................''

Typ:  '..........'........................................''
Menge: 10,000 St

**01.05.0064 Desinfektionsmittelspender aus Edelstahl**
Desinfektionsmittelspender aus Edelstahl
(Chromnickelstahl WN 1.4404) für Aufputz-Montage. Ganzedelstahlgehäuse; alle Ecken voll verschweißt, Sichtflächen matt geschliffen und gebürstet. Einhandbedienbare Desinfektionsmittelpumpe mit 700-ml-Tank. Vorgesehen für handelsübliche HandDesinfektionsmittel. Sichtschlitz als Füllstandsanzeige. Zum Nachfüllen zugänglich über abschließbares, nach vorne abklappbares Gehäuse. Zylinderschloss gleichschließend aus korrosionsbeständigem Zinkdruckguss. Lieferung einschließlich Befestigungsmaterial.

Abmessungen: 70 x 270 x 120 mm

Bestellnummer 727313
Artikel Nr. WP101-7
Fab. Wagner Ewar

o.glw.

Fabrikat:  '..........'........................................''

Typ:  '..........'........................................''
Menge: 4,000 St

#### 01.06 Titel Elektrische Durchlauferhitzer

**01.06.0001 Elektronisch geregelter E-Kleindurchlauferhitzer, druckfeste Bauart, mit effektivem und**
Elektronisch geregelter E-Kleindurchlauferhitzer, druckfeste Bauart, mit effektivem und
wartungsfreundlichem Blankdraht-Heizsystem IESR, zur komfortablen Warmwasserversorgung einer Zapfstelle (vorzugsweise Handwaschbecken), auswechselbare Heizkartusche, Sensortaste und drei unterschiedlich farbige LED zur
Bestimmung der maximalen Auslauftemperatur in drei Stufen ECO (35°C), COMFORT (38°C) und MAX (45°C), abnehmbare Blende für den Zugang zur Haubenschraube und
Wassermengenjustage, geeignet zur Nacherwärmung von vorerwärmtem Wasser (z.B. Solaranlage), optisch integrierter Wandhalter für einfache Aufsteckinstallation,
Strahlregler und Anschlussset T-Stück 3/8" und Druckschlauch 3/8" x 50 cm zur einfachen
Installation mit üblicher Sanitärarmatur im Lieferumfang enthalten, IP25. Maße (HxBxT ):
13,5 x 18,6 x 8,7 cm.

TECHNISCHE DATEN:
Leistung/Spannung 6,5 kW / 400 Volt
Absicherung 2x16 A
Anschluss Festanschlussdose
Nennquerschnitt 2,5 mm²
Warmwasserleistung 3,7 l/min ca.40°C
Einschaltwassermenge 1,5 l/min
Einsatz Handwaschbecken mit Temperaturbegrenzung

Gewicht Gerät 1,5 kg mit Wasser
Maße Gerät (HxBxT) 132 x 187 x 80 mm

Für die Ausschreibung gewähltes Fabrikat:

Fabrikat: CLAGE MCX7 Smartronic 6.5kW 400V

o.glw.

Fabrikat:  '........................................'

Typ:  '........................................'
Menge: 28,000 St

**01.06.0002 Elektronisch geregelter E-Kompaktdurchlauferhitzer als Untertischgerät mit Funkfernbedienung zur energieeffizienten Warmwasserversorgung von 1 oder 2 Zapfstellen wie z.B. 1 Küchenspüle oder 2 Waschbecken. Temperatureinstellung 20 °C bis**
Elektronisch geregelter E-Kompaktdurchlauferhitzer als Untertischgerät mit Funkfernbedienung zur energieeffizienten Warmwasserversorgung von 1 oder 2 Zapfstellen wie z.B. 1 Küchenspüle oder 2 Waschbecken. Temperatureinstellung 20 °C bis
60 °C über die bidirektionale Funkfernbedienung. Effektives Blankdraht-Heizsystem IES®,
druckfeste Bauart, geeignet zur Nacherwärmung von vorerwärmtem Wasser (z.B. Solaranlage). Multiple Power System MPS® für Einstellung der maximalen Leistungsaufnahme bei der Installation, mit Netzleitung, außenliegende Wasseranschlüsse ⅜" für druckfeste oder drucklose Installation direkt an die Armatur, IP 24.

TECHNISCHE DATEN:
Multiple Power System; 11 oder 13,5kW einstellbare Nennleistung
Fernbedienung / Smart Control fähig: ja im Lieferumfang enthalten / ja
Spannung: 3~ / PE 400V AC Festanschluss

je nach eingestellter Anschlussleistung (11kW; 13,5kW):
 a) Nennstrom [A]: 16; 20
 b) erforderlicher Kabelquerschnitt [mm²]: 1,5; 2,5
 c) Warmwasserleistung bei Δt = 33K [l/min]: 4,8; 5,8

Bauart / zulässiger Betriebsdruck : druckfest / 1 Mpa (10 bar)
Wasseranschlüsse: G⅜" Schraubanschlüsse
Temperaturwahlbereich: 20°C bis 60°C
Nenninhalt [Liter]: 0,3
Einschaltwassermenge / max. Durchflussmenge [l/min]: 2,0 / 5,0 begrenzt
Maße ( H × B × T ) [cm]: 29,4 × 17,7 × 10,8
Gewicht [kg]: ca. 2,7

Für die Ausschreibung gewähltes Fabrikat:

Fabrikat: CLAGE CFX-U FUNKTRONIC MPS 11-13,5kW/400V

o.glw.

Fabrikat:  '........................................'

Typ:  '........................................'
Menge: 5,000 St

**01.06.0003 Hightech-E-Komfortdurchlauferhitzer, das Spitzengerät mit integrierter WLAN- und Bluetoothfunktion für die Steuerung mit Smartphone oder Tablet über die App "Smart Control", farbiges Touchdisplay (TOUCHTRONIC®) mit Echtglas-**
Hightech-E-Komfortdurchlauferhitzer, das Spitzengerät mit integrierter WLAN- und Bluetoothfunktion für die Steuerung mit Smartphone oder Tablet über die App "Smart Control", farbiges Touchdisplay (TOUCHTRONIC®) mit Echtglasabdeckung, vollelektronisch geregelt, gradgenaue Temperaturen zwischen 20°C und 60°C dank TWIN TEMPERATURE Control TTC® und dynamischem Durchflussregelventil SERVOTRONIC®, einstellbare Füllprogramme, Benutzerprofile, Energieeffizienz-Monitor, Betriebs- und Serviceinformationen, druckfeste Bauart, strömungsoptimiertes Blankdraht-Heizsystem IES®, doppeltes Sicherheitssystem, für Wasserspararmaturen geeignet durch besonders niedrige Einschaltwassermenge 1,5 l/min, geeignet zur Nacherwärmung von vorerwärmtem Wasser (z B Solaranlage). Mit Bluetooth-Fernbedienung FX3 zur bequemen Temperatureinstellung des Durchlauferhitzers über eine Entfernung von bis zu zehn Metern, elektronisches Sicherheitssystem mit Luftblasenerkennung, Temperatur- und Druckabschaltung sowie Wasserstoppfunktion, Multiple Power System MPS für Einstellung der maximalen Leistungsaufnahme bei der Installation, variable Elektroanschlussmöglichkeit, großzügiger Anschlussraum für Aufputz- und Unterputzinstallation. 1/2 Zoll, IP 25.

 Leistung/Spannung 27 kW / 400 Volt
Absicherung 3x39 A
Anschluss Festanschluss
Nennquerschnitt 6,0 mm²
Warmwasserleistung 13,8 l/min ca.40°C
Einschaltwassermenge 1,5 l/min
Einsatz Dusche, Badezimmer

Gewicht Gerät 4,5 kg mit Wasser
Maße Gerät (HxBxT) 468 x 238 x 96 mm
Artikelnummer 3200-36600-27

Für die Ausschreibung gewähltes Fabrikat:

Fabrikat: CLAGE DSX Touch MPS 18-27kW
Bauseits eingestellt: 27kW

o.glw.

Fabrikat:  '........................................'

Typ:  '........................................'
Menge: 2,000 St

**01.06.0004 ISX Moduldurchlauferhitzer MPS 18-27kW**
ISX Moduldurchlauferhitzer MPS 18-27kW
Bauseits eingestellt: 24kW
E-Moduldurchlauferhitzer, ISX, 18/21/24/27 kW, 400V, das Spitzengerät mit integrierter W-LAN und Bluetoothfunktion für die Steuerung mit Smartphone oder Tablet über die App Smartcontrol, Modbus RTU Schnittstelle über EIA-485 zur Einbindung in das Gebäudemanagement, LED-Anzeige mit Sensortasten, zwei programmierbare Festwerttasten, vollelektronisch geregelt, gradgenaue Temperaturen zwischen 20°C und 60°C dank TWIN TEMPERATURE Control TTC® und dynamischem Durchflussregelventil SERVOTRONIC®. Mit FX Next Bluetooth Fernbedienung mit E-Paper-Display zur bequemen Temperatureinstellung des Durchlauferhitzers über eine Entfernung von bis zu zehn Metern, einstellbare Füllprogramme, Benutzerprofile, Energieeffizienz-Monitor, Betriebs- und Serviceinformationen. Druckfeste Bauart, strömungsoptimiertes Blankdraht-Heizsystem IES®, doppeltes Sicherheitssystem, für Wasserspararmaturen geeignet durch besonders niedrige Einschaltwassermenge 1,5l/min, geeignet zur Nacherwärmung von vorerwärmtem Wasser (z.B. Solaranlage), Multiple Power System MPS® für Einstellung der maximalen Leistungsaufnahme bei der Installation, Montage und Elektroanschluss ohne Abnehmen der Haube möglich, Installation senkrecht oder seitlich liegend an der Wand oder hängend in der Zwischendecke, IP 21.

Leistung/Spannung 24 kW / 400 Volt
Absicherung 3x35 A
Anschluss Festanschluss
Nennquerschnitt 6,0 mm²
Warmwasserleistung 12,3 l/min ca.40°C
Einschaltwassermenge 1,5 l/min
Einsatz Dusche, Badezimmer
-
Gewicht Gerät 4,5 kg mit Wasser
Maße Gerät (HxBxT) 402 x 278 x 99 mm
Artikelnummer 3200-36700

Für die Ausschreibung gewähltes Fabrikat:

Fabrikat: CLAGE ISX Moduldurchlauferhitzer 18-27kW/ 400V

o.glw.

Fabrikat:  '........................................'

Typ:  '........................................'
Menge: 2,000 St

**01.06.0005 Unterputzschrank**
Unterputzschrank
Variabler und montagefreundlicher Unterputzschrank für die komfortable fachgerechte und schnelle Montage von einem ISX Moduldurchlauferhitzer oder einem E-Komfortdurchlauferhitzer aus der DX-Serie.
Einbauzarge aus feuerverzinktem Stahlblech Bautiefe 110 mm. Seitlich und oberhalb der Zarge mit universell ausbrechbaren vorgestanzten Rohrführungsblechen. Zwei verstellbare Montageschienen an der Rückwand zur Befestigung des ISX vormontiert, für DX-Serie beiliegend.
Vorgestanzte Öffnungen seitlich und oberhalb auf der Rückwand zur Montage von Wasserzählereinbaustrecken. Mit höhenverstellbaren Schrankfüßen (130 mm) für Fußbodenaufbau minimal 54 mm und maximal 184 mm. Markierung Oberkante Fertigfußboden (OK FFB) Frontblende aus galvanisch verzinktem Stahlblech in weiß RAL 9016. Abnehmbare und verstellbare (max. 40 mm) Estrichprallblech. Frontrahmen mit Stecktür und versenktem weißen Drehriegel in weiß ähnlich RAL 9016.
Bemaßung: Bauhöhe: 770-900 mm; Einbautiefe: 111-156 mm; Nischeneinbauhöhe 724 mm von OK FFB; Nischeneinbaubreite Breite 724mm + 20mm; Nischeneinbautiefe 120-160 mm Abmessung (Breite x Höhe x Tiefe): 748 x 781 x 156 mm
-
Gewicht 18,32kg
Maße (HxBxT) 748 x 781 x 156 mm

Für die Ausschreibung gewähltes Fabrikat:

Fabrikat: CLAGE

o.glw.

Fabrikat:  '........................................'

Typ:  '........................................'
Menge: 2,000 St

#### 01.07 Titel Dämmarbeiten und Brandschutzmaßnahmen

*Hinweis: Hinweis*
Hinweis

Im Zuge der Maßnahmen sind bei der  Installation alle Leitungen (TW / SW / RW / SWE etc.) zu dämmen.

Alle Schmutzwasser- und Regenwasserleitungen werden, dort wo  Anforderungen an den Schallschutz / Körperschall bzw. Schwitzwassergefahr bestehen gedämmt. Dies gilt insbesondere für sämtliche Fallleitungen in den Installationsschächten, sowie Verzüge in den abgehängten Decken und Installationswänden etc.

*Hinweis: Dämmung der Kalt-, Warm- und Zirkulationsleitungen*
Dämmung der Kalt-, Warm- und Zirkulationsleitungen

bestehend aus:

nach EnEV 100%

Dämm-Schlauch aus geschlossen-zelligem PE-Schaum mit reißfestem Gittergewebe, schwer entflammbar B1, nach DIN 4102, Form- und Verbindungsstücke sind zusätzlich mit Isolierstreifen zu umwickeln.

Fabrikat:  E. Missel
Typ:  Misselon-robust
  VS 26 bzw. VS 38
Dämmdicke:  12 - 22 mm = VS 26
  25 - 36 mm = VS 38
o.glw.

Fabrikat:  '........................................'

Typ:  '........................................'

**01.07.0001 Rohr DN 15 (18x1,0)**
Menge: 60,000 m

**01.07.0002 Rohr DN 20 (22x1,2)**
Menge: 30,000 m

**01.07.0003 Rohr DN 25 (28x1,2)**
Menge: 100,000 m

**01.07.0004 Rohr DN 32 (35x1,5)**
Menge: 20,000 m

*Hinweis*

*Hinweis: Dämmung der sichtbaren Rohrleitungen nach EnEV bestehend aus:*
Dämmung der sichtbaren Rohrleitungen nach EnEV bestehend aus:

Schalen  aus Glaswolle (Mineralfaser) mit RAL-Gütezeichen, mit hochreißfester Aluminium-Gitterfolie als Dampfbremse kaschiert. Bemessungswert der Wärmeleitfähigkeit nach EnEV: Lambda R = 0,035 W/(mK); Brandverhalten nach DIN 4102: nicht brennbar, Baustoffklasse A2; Dämmstoff für betriebstechnische Anlagen nach AGI Q 132, Güteüberwacht nach VDI 2055 und EnEV; AS-Qualität, sowie Hydrophobierung gemäß AGI Q 132.

Die Schalen werden fugendicht auf das Rohr montiert und mit verzinktem Draht und Aluminium-Klebeband gemäß DIN 4140 befestigt. Rundnähte, einschließlich Endrosetten, sind mit Aluminium-Klebeband abzukleben. An Bögen und Abzweigen sind die Schalen nach Her- stellerangaben auf Gehrung zuzuschneiden.

Ummantelung mit PVC-Folie 350 my schwer entflammbar, Nähte quellverschweißt, sowie an allen Formstücken und Endmanschetten fix und fertig isoliert. Bögen und Krümmer sind mit Schalensegmenten auszuführen.

Folgende Mindesstärken der Dämmschicht - bezogen auf eine Wärmeleitfähigkeit von 0,035 W/mK - sind unbedingt aufzuweisen.

Hinweis:

Bis einschl. Rohr d35 mm sind Bögen und Formteile in die lfm. Rohrleitungen mit einzukalkulieren und werden nicht gesondert vergütet.

bis DN 20  = 20 mm
DN 25 - DN 32  = 30 mm
DN 40  = 40 mm
DN 50  = 50 mm
DN 65  = 70 mm
DN 80  = 80 mm
über DN 100  = 100 mm

Fabrikat: Isover

o.glw.

Fabrikat:  '........................................'

Typ:  '........................................'

**01.07.0005 Rohr DN 15 (18x1,0)**
Menge: 10,000 m

**01.07.0006 Rohr DN 20 (22x1,2)**
Menge: 10,000 m

**01.07.0007 Rohr DN 25 (28x1,2)**
Menge: 10,000 m

**01.07.0008 Rohr DN 32 (35x1,5)**
Menge: 10,000 m

*Hinweis*

*Hinweis: Dämmung der in Zwischendecken, Installationsschächten oder Außen- wandschlitzen verlegten Rohrleitungen nach EnEV bestehend aus:*
Dämmung der in Zwischendecken, Installationsschächten oder Außen- wandschlitzen verlegten Rohrleitungen nach EnEV bestehend aus:

Schalen aus Glaswolle (Mineralfaserr) mit RAL-Gütezeichen, mit hochreißfester Aluminium-Gitterfolie als Dampfbremse kaschiert. Bemessungswert der Wärmeleitfähigkeit nach EnEV: Lambda R = 0,035 W/(mK); Brandverhalten nach DIN 4102: nicht brennbar, Baustoffklasse A2; Dämmstoff für betriebstechnische Anlagen nach AGI Q 132, güteüberwacht nach VDI 2055 und EnEV; AS-Qualität, sowie Hydrophobierung gemäß AGI Q 132.

Die Schalen werden fugendicht auf das Rohr montiert und mit verzinktem Draht und Aluminium-Klebeband gemäß DIN 4140 befestigt. Rundnähte, einschließlich Endrosetten, sind mit Aluminium-Klebeband abzukleben. An Bögen und Abzweigen sind die Schalen nach Hersteller- angaben auf Gehrung zuzuschneiden.

Folgende Mindesstärken der Dämmschicht - bezogen auf eine Wärmeleitfähigkeit von 0,035 W/mK - sind unbedingt aufzuweisen.

bis DN 20  = 20 mm
DN 25 - DN 32  = 30 mm
DN 40  = 40 mm
DN 50  = 50 mm
DN 65  = 70 mm
DN 80  = 80 mm
über DN 100  = 100 mm

Fabrikat: Isover

o.glw.

Fabrikat:  '........................................'

Typ:  '........................................'

**01.07.0009 Rohr DN 15 (18x1,0) mit alukaschierter Mineralfaser dämmen**
*** Bezugsbeschreibung
Menge: 10,000 m

**01.07.0010 Rohr DN 20 (22x1,2)**
*** wie Position 01.07.0009
Menge: 10,000 m

**01.07.0011 Rohr DN 25 (28x1,2)**
*** wie Position 01.07.0009
Menge: 10,000 m

**01.07.0012 Rohr DN 32 (35x1,5)**
*** wie Position 01.07.0009
Menge: 10,000 m

*Hinweis*

*Hinweis: Dämmung der Wasserverteilleitungen auf dem Rohfussboden:*
Dämmung der Wasserverteilleitungen auf dem Rohfussboden:

Auflage gemäß EnEV, Dämmdicke 26 bzw. 38 mm

Dämmhülse aus geschlossenzelligen Kompaktdämmschaum mit einer Umhüllung aus reißfestem Faser-/Schaumverbund und außenseitig, feuchtigkeitssperrender PE-Folie. Normal entflammbar B 2 nach DIN 4102. Wärmeleitfähigkeit 0,040 W/mK bei 40°C Probemitteltemperatur.

Dämmdicke:
nach unten:  26 bwz. 38 mm

Verarbeitung nach Anweisung des Herstellers.

Über die Warmwasserleitung ist eine Trittschalldämmschicht zu legen.

Fabrikat: Misselon-Kompakt-Dämmhülse

o. glw.

Fabrikat:  '........................................'

Typ:  '........................................'

**01.07.0013 Rohr DN 15 (18x1,0)**
Menge: 10,000 m

**01.07.0014 Rohr DN 20 (22x1,2)**
*** wie Position 01.07.0009
Menge: 10,000 m

**01.07.0015 Rohr DN 25 (28x1,2)**
*** wie Position 01.07.0009
Menge: 50,000 m

**01.07.0016 Rohr DN 32 (35x1,5)**
*** wie Position 01.07.0009
Menge: 20,000 m

*Hinweis*

*Hinweis: Dämmung der Schmutzwasserleitungen im Bereich der Vormauerungen und Vorwänden, bestehend aus:*
Dämmung der Schmutzwasserleitungen im Bereich der Vormauerungen und Vorwänden, bestehend aus:

Abwasser-Rollschlauch zur Dämmung von Rohrleitungen und Formteilen. Bestehend aus einem geschlossenem Schlauch, geschlossenzelliger Polyäthlenschaum zusätzlich mit reißfestem Gittergewebefolie verstärkt. Normalentflammbar B2 nach DIN 4102. Nach Anweisung des Herstellers fix und fertig isoliert.

Type:  Missel MSA-4
Dämmdicke:  4 mm

o.glw.

Fabrikat:  '........................................'

Typ:  '........................................'

*Hinweis: Hinweis*
Hinweis
Die Isolierung der Schmutzwasserleitungen in Wandschlitzen und Installationsschächten, Vormauerungen erfolgt in geschlossenzelligen Isolierschläuchen.

**01.07.0017 Rohr DN 50 mit 4 mm dämmen**
Rohr DN 50 mit 4 mm dämmen
wie zuvor beschrieben
Menge: 20,000 m

**01.07.0018 Rohr DN 90 mit 4 mm dämmen**
Rohr DN 90 mit 4 mm dämmen
wie zuvor beschrieben
Menge: 30,000 m

**01.07.0019 Rohr DN 100 mit 4 mm dämmen**
Rohr DN 100 mit 4 mm dämmen
wie zuvor beschrieben
Menge: 50,000 m

*Hinweis*

*Hinweis: Dämmung der Schmutzwasserleitungen über Dach.*
Dämmung der Schmutzwasserleitungen über Dach.
Lamellenmatten aus Mineralfaser ML 3 ,auf Alu-Folie geklebt, nicht brennbar nach DIN 4102,  entsprechend nach Nenndicke bei 100 kp/m² zugeschnitten und abgebunden mit verzinktem Bindedraht (6 Bindungen je Meter). Rund- und Längsstöße sind mit selbstklebenden Alu-Folienbändern dichtzukleben, einschl. aller Formstücke fix und fertig isoliert.

Dämmdicke:  30 mm

**01.07.0020 Rohr DN 100 wie vor beschrieben dämmen**
Menge: 10,000 m

*Hinweis*

*Hinweis: Brandschutzmaßnahmen im Bereich der Wand- und Deckendurchbrüche*

*Hinweis: Hinweis:*
Hinweis:

Sämtliche Brandschutzdurchführungen werden durch einen vom Auftraggeber bestellten Sachverständigen für Brandschutz auf eine brandschutztechnischen einwandfreie Ausführung hin überprüft.

*Hinweis: Dämmung der KW und WW - Brandschutz*
Dämmung der KW und WW - Brandschutz

Dämmung der Warm- und Kaltwasserleitungen im Bereich von Brandschutzwänden und Deckendurchbrüchen F90/30, bestehend aus:

Dämmschale mit hochreißfester Alu-Gitterfolie kaschiert, nicht brennbar nach DIN 4102 T1, Schmelzpunkt größer gl. 1000°C, Rohdichte größer gl. 90 kg/m, nicht rauchgasdicht, AS-Qualität nach AGI Q 135, sulfidfrei, hydrophobiert gem. AGI Q 136, Rohrschalen mit verzinktem Bindedraht (6 Bindungen je Meter) abbinden, Längs- und Querstöße sind mit selbstklebendem Aluband dicht zukleben, einschl. aller Formstücken nach den Herstellervorschriften zu liefern und zu montieren. Die Enden sind mit Brandschutzmörtel, gemäß Herstellervorschriften zu verschließen.
Folgende Mindeststärken der Dämmschichtbezogen auf eine Wärmeleitfähigkeit von 0,040 W/mK - sind unbedingt aufzuweisen:

Bis DN 20  =  20 mm
DN 25 - DN 32  =  30 mm
DN 40 - DN 100  =  gleich DN
über DN 100  =  100 mm

wie Fabrikat Conlit 150U

o.glw.

Fabrikat:  '........................................'

Typ:  '........................................'

**01.07.0021 Edelstahl-Rohr 18 x 1,0**
Menge: 10,000 m

**01.07.0022 Edelstahl-Rohr 22 x 1,2**
Menge: 10,000 m

**01.07.0023 Edelstahl-Rohr 28 x 1,5**
Menge: 10,000 m

**01.07.0024 Edelstahl-Rohr 35 x 1,5**
Menge: 10,000 m

*Hinweis*

*Hinweis: Dämmung der Rohrleitungen*
Dämmung der Rohrleitungen

Dämmung der Rohrleitungen im Bereich von Brandschutzwänden und Deckendurchbrüchen, bestehend aus:

Dämmschale mit hochreißfester Alu-Gitterfolie kaschiert, nicht brennbar nach DIN 4102 T1, Schmelzpunkt größer gl. 1000°C, Rohdichte größer gl. 90 kg/m, nicht rauchgasdicht, AS-Qualität nach AGI Q 135, sulfidfrei, hydrophobiert gem. AGI Q 136, Rohrschalen mit verzinktem Bindedraht (6 Bindungen je Meter) abbinden, Längs- und Querstöße sind mit selbstklebendem Aluband dicht zukleben, einschl. aller Formstücken nach den Herstellervorschriften zu liefern und zu montieren. Die Enden sind mit Brandschutzmörtel gemäß Herstellervorschriften zu verschließen.
Folgende Mindeststärken der Dämmschichtbezogen auf eine Wärmeleit- fähigkeit von 0,040 W/mK - sind unbedingt aufzuweisen:

Bis DN 20  = 20 mm
DN 25 - DN 32  = 30 mm
DN 40 - DN 100  = gleich DN
über DN 100  = 100 mm

Wie Fabrikat: ROCKWOLL Rohrschale RS 800

o.glw.

Fabrikat:  '........................................'

Typ:  '........................................'

**01.07.0025 Edelstahl-Rohr 18 x 1,0**
Menge: 20,000 m

**01.07.0026 Edelstahl-Rohr 22 x 1,2**
Menge: 20,000 m

**01.07.0027 Edelstahl-Rohr 28 x 1,5**
Menge: 20,000 m

**01.07.0028 Edelstahl-Rohr 35 x 1,5**
Menge: 20,000 m

*Hinweis*

*Hinweis: Hinweis Brandschottung*
Hinweis Brandschottung

Bei 90 ° Durchführungen ist das Rohrschott zu verwenden.

Montagehinweis:
Das Rohrschott wird um das Rohr gelegt, verschlossen und an die Wand bzw. Decke geschraubt. Das Hinweisschild ist zu beschriften und neben der Manschette anzubringen.

Für sämtliche Brandschutzdurchführungen ist eine Übereinstimmungs- erklärung auszufüllen. Dies ist dem Bauherr in den Revisionsunterlagen zu übergeben.

*Hinweis: Rohrabschottung mit der Feuerwiderstandsklasse R90*
Rohrabschottung mit der Feuerwiderstandsklasse R90
für PE-Abwasserleitung, zum nachträglichen oder direkten Einbau in/ an Wänden oder Decken.

Fabrikat:  Geberit
Typ:  Rohrschott90 Plus

o.glw.

Fabrikat:  ..................................

Typ:  ...................................

**01.07.0029 Rohrabschottung DN 50,**
Rohrabschottung DN 50,
wie zuvor beschrieben

Zulassung:  Z-19.17-1927
Dimension:  DN 50
Menge: 1,000 St

**01.07.0030 Rohrabschottung DN 70,**
Rohrabschottung DN 70,
wie zuvor beschrieben

Zulassung: Z-19.17-1927
Dimension: DN 70
Menge: 2,000 St

**01.07.0031 Rohrabschottung DN 100,**
Rohrabschottung DN 100,
wie zuvor beschrieben

Zulassung: Z-19.17-1927
Dimension: DN 100
Menge: 6,000 St

#### 01.08 Titel Wartungsarbeiten

*Hinweis: WARTUNGSARBEITEN SANITÄR*

*Hinweis: Hinweis Wartungsarbeiten:*
Hinweis Wartungsarbeiten:
Der Bauherr behält sich vor, diesen Titel mit zu beauftragen bzw. separat zu beauftragen.

**01.08.0001 Wartungskosten im 1. Betriebsjahr**
Wartungskosten im 1. Betriebsjahr
Für die gesamte Sanitäranlage mit Zubehör sind Wartungsarbeiten während der Dauer der Verjährungsfrist für Gewährleistungsansprüche (Vollwartungs- vertrag) für die Inspektion und Wartung durchzuführen.
Die Wartungsarbeiten sind jährlich nach den Herstellerangaben durch geschulte Servicetechniker durchzuführen und umfassen die Vorgabe aus VDMA 24186 für die gesamte Technikgewerke mit Zubehör wie:
Pumpen, Ventile, Armaturen, sicherheitstechnischen Einrichtungen, Enthärtungsanlage, Einrichtungs- gegenstände, Hebeanlagen, Regelung etc.

Inbegriffen sind alle Arbeitslöhne, Fahrtkosten, Spesen sowie die Beistellung der erforderlichen Werkzeuge, Geräte und Einrichtungen durch den Auftragnehmer. Ebenso die Nebenkosten für die Inspektion und Wartung gemäß VDMA Einheitsblatt 24186 bzw. ergänzender Leistungsliste.
Dies beinhaltet die Inspektion aller Geräte und Anlagenteile auf Funktion, Leistung und Zustand sowie Durchführung der für einen störungsfreien Betrieb erforderlichen Watungsarbeiten (DIN 31051 – Instandhaltung).
Insbesondere des Nachschmieren, Konservieren, Reinigen, Nachstellen, Auswechseln und Ergänzen für die
mechanischen und elektrischen Geräte und Anlagenteile.
Vor der Abnahme der Anlage ist eine vollständige Leistungsliste (Leistungs- programm) für die durchzuführenden Wartungsarbeiten entsprechend und ergänzend zu VDMA Einheitsblatt 24186 dem Auftraggeber schriftlich mitzuteilen. Ebenso sind Mängel, die bei Durchführung der Wartung und Inspektion an der Anlage festgelegt, und sind dem Auftraggeber schriftlich mitzuteilen.
Über die durchgeführten Wartungsarbeiten ist ein Protokoll zu erstellen.

- Wartungskosten im 1. Jahr
Menge: 1,000 psch

**01.08.0002 wie vor beschrieben jedoch, Wartungskosten im 2. Betriebsjahr**
Menge: 1,000 psch

**01.08.0003 wie vor beschrieben jedoch, Wartungskosten im 3. Betriebsjahr**
Menge: 1,000 psch

**01.08.0004 wie vor beschrieben jedoch, Wartungskosten im 4. Betriebsjahr**
Menge: 1,000 psch

**01.08.0005 wie vor beschrieben jedoch, Wartungskosten im 5. Betriebsjahr**
Menge: 1,000 psch

#### 01.09 Titel Kernbohrungen

*Hinweis: Hinweis Kernbohrungen Holz:*
Hinweis Kernbohrungen Holz:
Vor Herstellen der Bohrungen in Decken und Wänden müssen diese eingemessen und mit dem Statiker sowie der Bauleitung abgestimmt werden. Herstellen von Bohrungen durch Holzwände oder -decken mittels entsprechendem Werkzeug (Kernbohrgerät, Säge).
Gesamtkernbohrlänge ist auf mehrere Bohrungen zu kalkulieren.
Probebohrungen sind in die Preise einzukalkulieren.

**01.09.0001 Bohrungen bis 60 mm Durchmesser**
Menge: 100,000 cm

**01.09.0002 Bohrungen bis 80 mm Durchmesser**
Menge: 100,000 cm

**01.09.0003 Bohrungen bis 100 mm Durchmesser**
Menge: 100,000 cm

*Hinweis: Hinweis Kernbohrungen Beton:*
Hinweis Kernbohrungen Beton:

Vor Herstellen der Bohrungen in Decken und Wänden müssen diese eingemessen und mit dem Statiker sowie der Bauleitung abgestimmt werden. Herstellen von Bohrungen durch Betonwände oder -decken mittels Kernbohrgerät.

Einschließlich aller Nebenarbeiten, wie z. B. Probebohrungen, Schutz von anderen Bauteilen, Auf- und Abbau, Rüstzeiten, Anfahrten, Entsorgung des Bohrkerns usw.

Gesamtkernbohrlänge ist auf mehrere Bohrungen zu kalkulieren.

**01.09.0004 Kernbohrung Bohrdurchmesser über 200 bis 250 mm**
Kernbohrung Bohrdurchmesser über 200 bis 250 mm
in der Wand oder Decke aus Beton
Menge: 100,000 cm

**01.09.0005 Kernbohrung Bohrdurchmesser über 250 bis 300 mm**
Kernbohrung Bohrdurchmesser über 250 bis 300 mm
in der Wand oder Decke aus Beton
Menge: 100,000 cm

#### 01.10 Titel Besondere Leistungen

**01.10.0001 Erstellung Montageplanung**
Erstellung Montageplanung
mit Abstimmung Fremdgewerken

Für die Erstellung der Montageplanung Sanitär (Digital/Papierform), anhand vorliegender Ausführungsplanung sind alle der dem Auftragnehmer obliegenden Leistungen und Lieferungen mit sämtlichen davon betroffenen Gewerken zu koordinieren.

Wie z.B. Leitungsführungen und Geräteanordnungen untereinander, die
Weitergabe der überprüften, tatsächlichen Leistungsdaten, Absprache von Montageterminen, festlegen der Einbausituation von Fühlern, Trassenfeinabstimmung, Montagehöhen, Kollisionen, Deckenspiegel, Kabelzuglisten, etc. ist selbstständig zu erstellen und zur Genehmigung 4 Wochen vor Ausführung an die Bauleitung einzureichen.

Bei Fabrikatsänderungen hinsichtlich Größen, Gewichte, Schallwerte etc. seitens des Auftragnehmers gegenüber der vom Planer für die Auftragsplanung eingesetzten Fabrikate und Typen hat der Auftragnehmer diese als gleichwertig genehmigen zu lassen und eigenverantwortlich die dazu erforderlichen Umplanungen in Abstimmung mit allen Gewerken vorzunehmen.
Falsch eingebaute Bauteile müssen umgehend auf Kosten des Auftragnehmers wieder demontiert werden.

Abschnittsweise Inbetriebnahme sämtlicher Leistungen des Gewerkes Lüftung nach Bauabschnitten bei vorzeitiger Nutzung von Teilbereichen des Gebäudes vor Fertigstellung der Gesamtanlage sind in der Kalkulation zu berücksichtigen.
Menge: 1,000 psch

**01.10.0002 Abstimmung Montageplanung mit Fremdgewerken**
Abstimmung Montageplanung mit Fremdgewerken

Für die Erstellung der Montageunterlagen, anhand vorliegender Ausführungsplanung sind alle der dem Auftragnehmer obliegenden Leistungen und Lieferungen mit sämtlichen davon betroffenen Gewerken zu koordinieren.

Wie z.B. Festlegung der Rohrführung, (Schmutzwasser- Trinkwasser- Grundleitungen, Heizung, Kälte, E - Leerrohre, Hebeanlagen, Regelanlagen etc., Besprechung der  grundlegenden Vorgehensweise mit dem Bauleiter und Monteur des Auftragnehmers, Vertreter des Bauherren, Architekt und Fachplaner

Leitungsführungen und Geräte- anordnungen untereinander, die Weitergabe der überprüften, tatsächlichen Leistungsdaten, Absprache von Montageterminen, festlegen der Einbausituation von Fühlern, Trassenfeinabstimmung etc.. Die Verantwortung bzgl. der Koordinationspflicht mit allen Gewerken liegt ausschließlich bei den einzelnen Auftragnehmern. Hierfür hat der Auftragnehmer mit einem weisungsbefugten Vertreter an den turnusmäßigen Koordinationsgesprächen teilzunehmen.

Bei Fabrikatsänderungen hinsichtlich Größen, Gewichte, Schallwerte etc. seitens des Auftragnehmers gegenüber der vom Planer für die Auftragsplanung eingesetzten Fabrikate und Typen hat der Auftragnehmer diese als gleichwertig genehmigen zu lassen und eigenverantwortlich die dazu erforderlichen Umplanungen in Abstimmung mit allen Gewerken vorzunehmen.

Der AN ist verpflichtet, sich rechtzeitig über die Lage aller Installationen der übrigen Gewerke zu informieren. Werden Anlagenteile ohne Rücksichtnahme auf andere Installationen montiert, so sind diese im Bedarfsfall ohne Vergütung zu entfernen und neu zu montieren.
Menge: 1,000 psch

**01.10.0003 Einweisung des Betriebs- und Wartungspersonal**
Einweisung des Betriebs- und Wartungspersonal
- bei Bedarf auch mehrmals.
Abstimmen mit dem Bauherrn über die Anzahl der einzuweisenden Personen.

Die Einweisung hat durch einen Fachingenieur des Auftragnehmers zu erfolgen.

Das Betriebs- und Wartungspersonal ist in allen technischen Einrichtungen, die den Leistungsumfang des LV's umfasst, gründlich einzuweisen, so dass das Personal in der Lage ist, die Anlagen selbstständig, störungsfrei zu betreiben.

Hierüber ist ein Einweisungsprotokoll anzufertigen, das den Umfang der erfolgten Einweisung dokumentiert einschl. Gegenzeichnen durch den Bauherren, Mieter, Technischen Mitarbeiter etc.

In den Kosten sind alle Nebenkosten enthalten.
Menge: 1,000 psch

#### 01.11 Titel Stundenlohnarbeiten

*Hinweis: Stundenlohnarbeiten*
Die Ausführung der im Leistungsverzeichnis vorgesehenen Stundenlohnarbeiten ist dem AG vor deren Beginn anzuzeigen. Anzuzeigen ist der Umfang der im Einzelfall zu erbringenden Leistungen.

Der Verrechnungssatz für die jeweilige Arbeitskraft umfasst sämtliche Aufwendungen wie Lohn- und Gehaltskosten, Lohn- und Gehaltsneben- kosten, Zuschläge, lohngebundene und lohnabhängige Kosten, sonstige Sozialkosten, Gemeinkosten, Wagnis und Gewinn sowie den Kleingeräteeinsatz.

Für die dem AG angezeigten Stundenlohnarbeiten werden die vereinbarten Stundenverrechnungssätze zuzüglich Umsatzsteuer nach den tatsächlich geleisteten Arbeitszeiten bezahlt. Wegezeiten werden nicht gesondert vergütet.

Verlangt der AG die Ausführung von Leistungen außerhalb der regelmäßigen werktäglichen Arbeitszeit (Mehr-, Sonntags-, Feiertags- und Nachtarbeit), so wird neben den vereinbarten Preisen eine Vergütung für die nachgewiesenen zuschlagspflichtigen Stunden gewährt. Als Vergütung wird für jede geleistete Stunde der Betrag gezahlt, der sich aus der entsprechenden tariflichen Vereinbarung für Mehr-, Sonntags-, Feiertags- und Nachtarbeit zuzüglich der dafür tatsächlichen aufgewendeten Zuschläge errechnet.

**01.11.0001 Kundendienst / Obermonteur**
Menge: 20,000 h

**01.11.0002 Selbst. Monteur**
Menge: 20,000 h

**01.11.0003 Monteur**
Menge: 20,000 h

**01.11.0004 Helfer**
Menge: 20,000 h
